# Porta abatible per a garatge, d'acer galvanitzat

- Propietat de l'arxiu: CYPE Ingenieros S.A.
- Format: FIEBDC-3/2016
- Programa: Generador de preus de la construcció. CYPE Ingenieros, S.A.
- Data: 11/03/2024
- Divisa: EUR
- Costos indirectes: 3 %
- IVA: 21 %

## L Fusteria, manyeria, vidres i proteccions solars

### LG Portes de garatge

#### LGA D'acer

**LGA010** U Porta abatible per a garatge, d'acer galvanitzat.
Porta abatible d'una fulla per a garatge, formada per xapa plegada d'acer galvanitzat de textura acanalada, 300x250 cm, amb bastidor de perfils d'acer laminat en fred, soldats entre si i garres per a rebut a obra, amb obertura manual.
Inclou: Col·locació i muntatge del pal de fixació. Instal·lació de la porta de garatge. Muntatge del sistema d'obertura. Muntatge del sistema d'accionament. Repàs i greixatge de mecanismes.
Criteri d'amidament de projecte: Nombre d'unitats previstes, segons documentació gràfica de Projecte.
Criteri de mesura d'obra: Es mesurarà el nombre d'unitats realment executades segons especificacions de Projecte.

| Codi | Ut | Descripció | Rendiment | Preu | Import |
|---|---|---|---|---|---|
| mt26pga010ai | U | Porta abatible d'una fulla per a garatge, formada per xapa plegada d'acer galvanitzat de textura acanalada, 300x250 cm, amb bastidor de perfils d'acer laminat en fred, soldats entre si i garres per a rebut a obra, pal d'acer zincat per a subjecció o fixació a obra, joc de ferramentes de penjar amb passadors de fixació superior i inferior per a la fulla, pany i agafador a dues cares. Segons UNE-EN 13241-1. (material) | 1 | 1213.53 | 1213.530 |
| mo020 | h | Oficial 1ª construcció. (mà d'obra) | 0.486 | 28.42 | 13.812 |
| mo113 | h | Peó ordinari construcció. (mà d'obra) | 0.486 | 23.81 | 11.572 |
| mo018 | h | Oficial 1ª serraller. (mà d'obra) | 1.133 | 28.86 | 32.698 |
| mo059 | h | Ajudant serraller. (mà d'obra) | 1.133 | 25.36 | 28.733 |
| % | % | Costos directes complementaris | 2 % | 1300.345 | 26.007 |
|  |  | Costos directes |  |  | 1326.352 |

## Recursos

**mt26pga010ai** U Porta abatible d'una fulla per a garatge
Dades tècniques: Cost energètic 34.764 MJ; Emissió de CO2 1.656 kg
Residus:
- embalatge: re170203 Plàstic. (component de residu); rendiment 0.229 kg; Codi LER 17 02 03; Massa de l'element 1 kg; Volum 0.001667 m3
- embalatge: re170604 Materials d'aïllament diferents dels especificats en els codis 17 06 01 i 17 06 03. (component de residu); rendiment 0.238 kg; Codi LER 17 06 04; Massa de l'element 1 kg; Volum 0.001667 m3
