# Porta corredissa per a garatge, d'acer galvanitzat

- Propietat de l'arxiu: CYPE Ingenieros S.A.
- Format: FIEBDC-3/2016
- Programa: Generador de preus de la construcció. CYPE Ingenieros, S.A.
- Data: 11/03/2024
- Divisa: EUR
- Costos indirectes: 3 %
- IVA: 21 %

## L Fusteria, manyeria, vidres i proteccions solars

### LG Portes de garatge

#### LGA D'acer

**LGA020** U Porta corredissa per a garatge, d'acer galvanitzat.
Porta corredissa suspesa d'una fulla per a garatge, formada per xapa plegada d'acer galvanitzat de textura acanalada, 300x250 cm, amb obertura manual.
Inclou: Col·locació i fixació dels perfils guia. Instal·lació de la porta de garatge. Muntatge del sistema d'obertura. Muntatge del sistema d'accionament. Repàs i greixatge de mecanismes i guies.
Criteri d'amidament de projecte: Nombre d'unitats previstes, segons documentació gràfica de Projecte.
Criteri de mesura d'obra: Es mesurarà el nombre d'unitats realment executades segons especificacions de Projecte.

| Codi | Ut | Descripció | Rendiment | Preu | Import |
|---|---|---|---|---|---|
| mt26pgc010f | U | Porta corredissa suspesa d'una fulla per a garatge, formada per xapa plegada d'acer galvanitzat de textura acanalada, 300x250 cm, sistema de desplaçament penjat, amb guia inferior, topalls, cobreguia, agafadors, passadors, pany de contacte, elements de fixació a obra i demés accessoris necessaris. Segons UNE-EN 13241-1. (material) | 1 | 1747.94 | 1747.940 |
| mo020 | h | Oficial 1ª construcció. (mà d'obra) | 0.539 | 28.42 | 15.318 |
| mo113 | h | Peó ordinari construcció. (mà d'obra) | 0.539 | 23.81 | 12.834 |
| mo018 | h | Oficial 1ª serraller. (mà d'obra) | 1.259 | 28.86 | 36.335 |
| mo059 | h | Ajudant serraller. (mà d'obra) | 1.259 | 25.36 | 31.928 |
| % | % | Costos directes complementaris | 2 % | 1844.355 | 36.887 |
|  |  | Costos directes |  |  | 1881.242 |

## Recursos

**mt26pgc010f** U Porta corredissa suspesa d'una fulla per a garatge
Dades tècniques: Cost energètic 35.606 MJ; Emissió de CO2 1.696 kg
Residus:
- embalatge: re170203 Plàstic. (component de residu); rendiment 0.235 kg; Codi LER 17 02 03; Massa de l'element 1 kg; Volum 0.001667 m3
- embalatge: re170604 Materials d'aïllament diferents dels especificats en els codis 17 06 01 i 17 06 03. (component de residu); rendiment 0.244 kg; Codi LER 17 06 04; Massa de l'element 1 kg; Volum 0.001667 m3
