# Porta estanca a l'aire, d'acer

- Propietat de l'arxiu: CYPE Ingenieros S.A.
- Format: FIEBDC-3/2016
- Programa: Generador de preus de la construcció. CYPE Ingenieros, S.A.
- Data: 01/10/2024
- Divisa: EUR
- Costos indirectes: 3 %
- IVA: 21 %

## L Fusteria, manyeria, vidres i proteccions solars

### LN Portes estanques

#### LNA D'acer

**LNA010** U Porta estanca a l'aire, d'acer.
Porta estanca a l'aire (fuga d'aire de 2 m³/h a 1000 Pa), d'acer, de 500x1500 mm, fulla de porta de doble paret, de 44 mm d'espessor, marc d'ancoratge de xapa d'acer galvanitzat amb aïllament de llana de roca, manetes per a accionament per ambdós costats d'alumini fos a pressió, junt estanc de cautxú APT, accionament situat en el costat dret de la porta. Inclús silicona neutra per al segellat dels junts perimetrals.
Inclou: Marcat de punts de fixació i aplomat del marc. Fixació del marc al parament. Segellat de junts perimetrals. Col·locació de la fulla. Col·locació de ferraments de tancament i accessoris.
Criteri d'amidament de projecte: Nombre d'unitats previstes, segons documentació gràfica de Projecte.
Criteri de mesura d'obra: Es mesurarà el nombre d'unitats realment executades segons especificacions de Projecte.

| Codi | Ut | Descripció | Rendiment | Preu | Import |
|---|---|---|---|---|---|
| mt26pnt010aaaa | U | Porta estanca a l'aire (fuga d'aire de 2 m³/h a 1000 Pa), d'acer, de 500x1500 mm, fulla de porta de doble paret, de 44 mm d'espessor, marc d'ancoratge de xapa d'acer galvanitzat amb aïllament de llana de roca, manetes per a accionament per ambdós costats d'alumini fos a pressió, junt estanc de cautxú APT, accionament situat en el costat dret de la porta. (material) | 1 | 547.46 | 547.460 |
| mt22www050b | U | Cartutx de 300 ml de silicona neutra oxímica, d'elasticitat permanent i enduriment ràpid, color gris, rang de temperatura de treball de -60 a 150°C, amb resistència als rajos UV, duresa Shore A aproximada de 22, segons UNE-EN ISO 868 i elongació a ruptura >= 800%, segons UNE-EN ISO 8339. (material) | 0.64 | 4.73 | 3.027 |
| mo020 | h | Oficial 1ª construcció. (mà d'obra) | 0.39 | 28.42 | 11.084 |
| mo077 | h | Ajudant construcció. (mà d'obra) | 0.39 | 25.28 | 9.859 |
| % | % | Costos directes complementaris | 2 % | 571.430 | 11.429 |
|  |  | Costos directes |  |  | 582.859 |

Residus:
- col·locació: mt22www050b; factor de residu 0.06

## Recursos

**mt26pnt010aaaa** U Porta estanca a l'aire (fuga d'aire de 2 m³/h a 1000 Pa)
Dades tècniques: Cost energètic 465.732 MJ; Emissió de CO2 16.503 kg
Residus:
- embalatge: re170203 Plàstic. (component de residu); rendiment 0.123 kg; Codi LER 17 02 03; Massa de l'element 1 kg; Volum 0.001667 m3
- embalatge: re170604 Materials d'aïllament diferents dels especificats en els codis 17 06 01 i 17 06 03. (component de residu); rendiment 0.026 kg; Codi LER 17 06 04; Massa de l'element 1 kg; Volum 0.001667 m3

**mt22www050b** U Cartutx de 300 ml de silicona neutra oxímica
Dades tècniques: Cost energètic 72.640 MJ; Emissió de CO2 3.072 kg; Codi LER 17 09 04; Massa de l'element 0.366 kg; Volum 0.000244 m3
Residus:
- embalatge: re170203 Plàstic; rendiment 0.1 kg
