# Persiana veneciana exterior

- Propietat de l'arxiu: CYPE Ingenieros S.A.
- Format: FIEBDC-3/2016
- Programa: Generador de preus de la construcció. CYPE Ingenieros, S.A.
- Data: 11/03/2024
- Divisa: EUR
- Costos indirectes: 3 %
- IVA: 21 %

## L Fusteria, manyeria, vidres i proteccions solars

### LS Proteccions solars

#### LSN Persianes venecianes

**LSN010** U Persiana veneciana exterior.
Persiana veneciana exterior d'alumini, de 600 mm d'amplada i de 1000 mm d'altura, amb lamel·les orientables perfilades de 50 mm d'alumini resistent a la corrosió de color blanc, calaix superior d'alumini de 57x52 cm de secció i guies de cables embeinats, accionament manual mitjançant manovella fixa amb maniobra des de l'exterior, al costat dret; fixada en la llinda amb ancoratges mecànics. Inclús ferraments i accessoris.
Inclou: Replanteig. Ancoratge al parament dels elements de fixació. Muntatge de la persiana veneciana. Muntatge dels accessoris de l'accionament.
Criteri d'amidament de projecte: Nombre d'unitats previstes, segons documentació gràfica de Projecte.
Criteri de mesura d'obra: Es mesurarà el nombre d'unitats realment executades segons especificacions de Projecte.

| Codi | Ut | Descripció | Rendiment | Preu | Import |
|---|---|---|---|---|---|
| mt44vem010aaaa | U | Persiana veneciana exterior d'alumini, de 600 mm d'amplada i de 1000 mm d'altura, amb lamel·les orientables perfilades de 50 mm d'alumini resistent a la corrosió de color blanc, calaix superior d'alumini de 57x52 cm de secció i guies de cables embeinats, inclús ancoratges mecànics per a fixació al suport. (material) | 1 | 263.84 | 263.840 |
| mt44vem020a | U | Manovella fixa per a maniobra des de l'exterior, al costat dret. (material) | 1 | 9.7 | 9.700 |
| mo011 | h | Oficial 1ª muntador. (mà d'obra) | 1.807 | 29.34 | 53.017 |
| mo080 | h | Ajudant muntador. (mà d'obra) | 2.711 | 25.28 | 68.534 |
| % | % | Costos directes complementaris | 2 % | 395.091 | 7.902 |
|  |  | Costos directes |  |  | 402.993 |

## Recursos

**mt44vem010aaaa** U Persiana veneciana exterior d'alumini
Dades tècniques: Cost energètic 215.116 MJ; Emissió de CO2 14.718 kg
Residus:
- embalatge: re150101 Envasos de paper i cartró. (component de residu); rendiment 0.132 kg; Codi LER 15 01 01; Massa de l'element 1 kg; Volum 0.001333 m3
- embalatge: re170201 Fusta. (component de residu); rendiment 0.073 kg; Codi LER 17 02 01; Massa de l'element 1 kg; Volum 0.000909 m3
- embalatge: re170203 Plàstic. (component de residu); rendiment 0.094 kg; Codi LER 17 02 03; Massa de l'element 1 kg; Volum 0.001667 m3
- embalatge: re170604 Materials d'aïllament diferents dels especificats en els codis 17 06 01 i 17 06 03. (component de residu); rendiment 0.019 kg; Codi LER 17 06 04; Massa de l'element 1 kg; Volum 0.001667 m3
