# Block de porta interior tècnica abatible, radiològica, de fusta, en edifici d'ús públic

- Propietat de l'arxiu: CYPE Ingenieros S.A.
- Format: FIEBDC-3/2016
- Programa: Generador de preus de la construcció. CYPE Ingenieros, S.A.
- Data: 11/03/2024
- Divisa: EUR
- Costos indirectes: 3 %
- IVA: 21 %

## L Fusteria, manyeria, vidres i proteccions solars

### LT Portes interiors tècniques

#### LTM De fusta

**LTM020** U Block de porta interior tècnica abatible, radiològica, de fusta, en edifici d'ús públic.
Block de porta interior tècnica abatible, radiològica, de fusta, per a edifici d'ús públic, d'una fulla, llisa, de 203x82,5x3,5 cm, compost per ànima de tauler aglomerat de partícules, amb una làmina de plom de 1 mm d'espessor incorporada en cadascuna de les seves cares, recobert amb laminatge d'alta pressió (HPL), format per diverses capes de paper kraft impregnades en resina fenòlica, cantells de placa laminada compacta d'alta pressió (HPL), bastidor de tauler contraxapat i bastiment de fusta de pi amb una làmina de plom de 2 mm d'espessor incorporada; sobre bastiment de base de pi país de 90x35 mm. Inclús pomel·les, maneta i pany d'acer inoxidable, accessoris, ferraments de penjar i escuma de poliuretà per a reomplert de la folgança entre bastiment de base i bloc de porta.
Criteri de valoració econòmica: El preu no inclou el rebut en obra del bastiment de base.
Inclou: Neteja del bastiment de base ja instal·lat. Allotjament i calçat del block de porta en el bastiment de base. Fixació del block de porta al bastiment de base. Reomplert de la folgança entre bastiment de base i block de porta amb escuma de poliuretà. Col·locació de ferraments de tancament i accessoris.
Criteri d'amidament de projecte: Nombre d'unitats previstes, segons documentació gràfica de Projecte.
Criteri de mesura d'obra: Es mesurarà el nombre d'unitats realment executades segons especificacions de Projecte.

| Codi | Ut | Descripció | Rendiment | Preu | Import |
|---|---|---|---|---|---|
| mt22aap011ja | U | Bastiment de base de fusta de pi, 90x35 mm, per porta d'una fulla, amb elements de fixació. (material) | 1 | 17.39 | 17.390 |
| mt22bta040aa | U | Block de porta interior tècnica abatible, radiològica, de fusta, per a edifici d'ús públic, d'una fulla, llisa, de 203x82,5x3,5 cm, compost per ànima de tauler aglomerat de partícules, amb una làmina de plom de 1 mm d'espessor incorporada en cadascuna de les seves cares, recobert amb laminatge d'alta pressió (HPL), format per diverses capes de paper kraft impregnades en resina fenòlica, cantells de placa laminada compacta d'alta pressió (HPL), bastidor de tauler contraxapat i bastiment de fusta de pi amb una làmina de plom de 2 mm d'espessor incorporada, amb tapajunts amb una làmina de plom de 2 mm d'espessor incorporada, perns, maneta i pany d'acer inoxidable, accessoris, i ferraments de penjar. (material) | 1 | 1025.35 | 1025.350 |
| mt22www040 | U | Aerosol de 750 ml d' escuma adhesiva autoexpansiva, elàstica, de poliuretà monocomponent, de 25 kg/m³ de densitat, conductivitat tèrmica 0,0345 W/(mK), 135% d'expansió, elongació fins a ruptura 45% i 7 N/cm² de resistència a tracció, estable de -40°C a 90°C; per a aplicar amb pistola; segons UNE-EN 13165. (material) | 0.1 | 8.37 | 0.837 |
| mo017 | h | Oficial 1ª fuster. (mà d'obra) | 1.379 | 28.92 | 39.881 |
| mo058 | h | Ajudant fuster. (mà d'obra) | 1.139 | 25.48 | 29.022 |
| % | % | Costos directes complementaris | 2 % | 1112.480 | 22.250 |
|  |  | Costos directes |  |  | 1134.730 |

Residus:
- col·locació: mt22aap011ja Bastiment de base de fusta de pi, 90x35 mm, per porta d'una fulla, amb elements de fixació; factor de residu 0.014
- col·locació: mt22www040; factor de residu 0.024

## Recursos

**mt22aap011ja** U Bastiment de base de fusta de pi, 90x35 mm, per porta d'una fulla, amb elements de fixació
Dades tècniques: Cost energètic 710.242 MJ; Emissió de CO2 -10.871 kg; Codi LER 17 02 01; Massa de l'element 8.4 kg; Volum 0.007636 m3
Residus:
- embalatge: re170203 Plàstic. (component de residu); rendiment 0.08 kg; Codi LER 17 02 03; Massa de l'element 1 kg; Volum 0.001667 m3

**mt22bta040aa** U Block de porta interior tècnica abatible
Dades tècniques: Cost energètic 4617.972 MJ; Emissió de CO2 59.658 kg
Residus:
- embalatge: re170203 Plàstic; rendiment 0.143 kg
- embalatge: re170604 Materials d'aïllament diferents dels especificats en els codis 17 06 01 i 17 06 03. (component de residu); rendiment 0.029 kg; Codi LER 17 06 04; Massa de l'element 1 kg; Volum 0.001667 m3

**mt22www040** U Aerosol de 750 ml d' escuma adhesiva autoexpansiva
Dades tècniques: Cost energètic 4.178 MJ; Emissió de CO2 0.208 kg; Codi LER 17 06 04; Massa de l'element 0.01875 kg; Volum 0.000031 m3
Residus:
- embalatge: re150104 Envasos metàl·lics. (component de residu); rendiment 0.15 kg; Codi LER 15 01 04; Massa de l'element 1 kg; Volum 0.001667 m3
