# Aïllament tèrmic per l'exterior de murs en contacte amb el terreny, amb poliestirè extrudit

- Propietat de l'arxiu: CYPE Ingenieros S.A.
- Format: FIEBDC-3/2016
- Programa: Generador de preus de la construcció. CYPE Ingenieros, S.A.
- Data: 11/03/2024
- Divisa: EUR
- Costos indirectes: 3 %
- IVA: 21 %

## N Aïllaments e impermeabilitzacions

### NA Aïllaments tèrmics

#### NAB Murs en contacte amb el terreny

**NAB010** m² Aïllament tèrmic per l'exterior de murs en contacte amb el terreny, amb poliestirè extrudit.
Aïllament tèrmic per l'exterior de murs en contacte amb el terreny, format per panell rígid de poliestirè extrudit, de superfície llisa i mecanitzat lateral de mitja mossa, de 40 mm d'espessor, resistència a compressió >= 300 kPa, resistència tèrmica 1,2 m²K/W, conductivitat tèrmica 0,033 W/(mK), col·locat a topall i fixat amb adhesiu cimentós sobre l'extradós del mur, preparat per a rebre el rebliment amb material de drenatge. Inclús perfil de xapa corbada, per a acabament i protecció de les vores dels panells d'aïllament tèrmic.
Inclou: Neteja i preparació de la superfície suport. Replanteig i tall de l'aïllament. Col·locació de l'aïllament. Fixació de l'aïllament. Col·locació del perfil d'acabat.
Criteri d'amidament de projecte: Superfície mesurada segons documentació gràfica de Projecte.
Criteri de mesura d'obra: Es mesurarà la superfície realment executada segons especificacions de Projecte.

| Codi | Ut | Descripció | Rendiment | Preu | Import |
|---|---|---|---|---|---|
| mt16pxa010aaq | m² | Panell rígid de poliestirè extrudit, segons UNE-EN 13164, de superfície llisa i mecanitzat lateral de mitja mossa, de 40 mm d'espessor, resistència a compressió >= 300 kPa, resistència tèrmica 1,2 m²K/W, conductivitat tèrmica 0,033 W/(mK), Euroclasse E de reacció al foc segons UNE-EN 13501-1, amb codi de designació XPS-EN 13164-T1-CS(10/Y)300-DS(70,90)-DLT(2)5-CC(2/1,5/50)125-WL(T)0,7-WD(V)3-FTCD1. (material) | 1.05 | 7.85 | 8.243 |
| mt16aaa040b | kg | Adhesiu cimentós per a fixació de panells aïllants, en paraments verticals. (material) | 1 | 0.45 | 0.450 |
| mt16aaa100 | m | Perfil de xapa corbada d'acer prelacat, de 0,6 mm d'espessor i 15 mm d'amplada, per a acabament i protecció de les vores dels panells d'aïllament tèrmic. (material) | 0.33 | 1.25 | 0.413 |
| mo054 | h | Oficial 1ª muntador d'aïllaments. (mà d'obra) | 0.144 | 29.34 | 4.225 |
| mo101 | h | Ajudant muntador d'aïllaments. (mà d'obra) | 0.144 | 25.28 | 3.640 |
| % | % | Costos directes complementaris | 2 % | 16.971 | 0.339 |
|  |  | Costos directes |  |  | 17.310 |

Residus:
- col·locació: mt16pxa010aaq; factor de residu 0.048
- col·locació: mt16aaa040b Adhesiu cimentós per a fixació de panells aïllants, en paraments verticals; factor de residu 0.07
- col·locació: mt16aaa100; factor de residu 0.02

## Recursos

**mt16pxa010aaq** m² Panell rígid de poliestirè extrudit
Dades tècniques: Cost energètic 107.625 MJ; Emissió de CO2 3.439 kg; Codi LER 17 06 04; Massa de l'element 1.2 kg; Volum 0.002 m3
Residus:
- embalatge: re170203 Plàstic. (component de residu); rendiment 0.024 kg; Codi LER 17 02 03; Massa de l'element 1 kg; Volum 0.001667 m3

**mt16aaa040b** kg Adhesiu cimentós per a fixació de panells aïllants, en paraments verticals
Dades tècniques: Cost energètic 3.871 MJ; Emissió de CO2 0.344 kg; Codi LER 17 09 04; Massa de l'element 1 kg; Volum 0.000667 m3
Residus:
- embalatge: re170203 Plàstic; rendiment 0.003 kg

**mt16aaa100** m Perfil de xapa corbada d'acer prelacat
Dades tècniques: Cost energètic 1.173 MJ; Emissió de CO2 0.060 kg; Codi LER 17 04 05; Massa de l'element 0.07 kg; Volum 0.000033 m3
Residus:
- embalatge: re170203 Plàstic; rendiment 0.005 kg
