# Aïllament termoacústic de sòls flotants, amb poliestirè expandit

- Propietat de l'arxiu: CYPE Ingenieros S.A.
- Format: FIEBDC-3/2016
- Programa: Generador de preus de la construcció. CYPE Ingenieros, S.A.
- Data: 11/03/2024
- Divisa: EUR
- Costos indirectes: 3 %
- IVA: 21 %

## N Aïllaments e impermeabilitzacions

### NA Aïllaments tèrmics

#### NAL Sòls flotants

**NAL030** m² Aïllament termoacústic de sòls flotants, amb poliestirè expandit.
Aïllament termoacústic de sòls flotants, format per panell rígid de poliestirè expandit, segons UNE-EN 13163, de superfície llisa i mecanitzat lateral recte, de 45 mm d'espessor, resistència tèrmica 1,5 m²K/W, conductivitat tèrmica 0,03 W/(mK), tapat amb film de polietilè de 0,2 mm d'espessor i desolidarització perimetral realitzada amb el mateix material aïllant. Col·locació en obra: a topall, simplement recolzat, preparat per a rebre una base de paviment de morter o formigó. Inclús cinta autoadhesiva per a segellat de junts.
Inclou: Neteja i preparació de la superfície suport. Replanteig i tall de l'aïllament. Col·locació de l'aïllament. Col·locació del film de polietilè. Segellat de junts del film de polietilè.
Criteri d'amidament de projecte: Superfície mesurada segons documentació gràfica de Projecte.
Criteri de mesura d'obra: Es mesurarà la superfície realment executada segons especificacions de Projecte.

| Codi | Ut | Descripció | Rendiment | Preu | Import |
|---|---|---|---|---|---|
| mt16pel060nqd | m² | Panell rígid de poliestirè expandit, segons UNE-EN 13163, de superfície llisa i mecanitzat lateral recte, de 45 mm d'espessor, resistència tèrmica 1,5 m²K/W, conductivitat tèrmica 0,03 W/(mK), Euroclasse E de reacció al foc segons UNE-EN 13501-1, amb codi de designació EPS-EN 13163-T3-L3-W2-S5-P10-TR200-DS(N)2-BS150-CS(10)100; proporcionant una reducció del nivell global de pressió de soroll d'impactes de 29 dB. (material) | 1.1 | 6.97 | 7.667 |
| mt16png010d | m² | Film de polietilè de 0,2 mm d'espessor i 184 g/m² de massa superficial. (material) | 1.1 | 0.41 | 0.451 |
| mt16aaa030 | m | Cinta autoadhesiva per closa de juntes. (material) | 0.4 | 0.3 | 0.120 |
| mo054 | h | Oficial 1ª muntador d'aïllaments. (mà d'obra) | 0.096 | 29.34 | 2.817 |
| mo101 | h | Ajudant muntador d'aïllaments. (mà d'obra) | 0.096 | 25.28 | 2.427 |
| % | % | Costos directes complementaris | 2 % | 13.482 | 0.270 |
|  |  | Costos directes |  |  | 13.752 |

Residus:
- col·locació: mt16pel060nqd; factor de residu 0.048
- col·locació: mt16png010d Film de polietilè de 0,2 mm d'espessor i 184 g/m² de massa superficial; factor de residu 0.06
- col·locació: mt16aaa030 Cinta autoadhesiva per closa de juntes; factor de residu 0.07

## Recursos

**mt16pel060nqd** m² Panell rígid de poliestirè expandit
Dades tècniques: Cost energètic 86.754 MJ; Emissió de CO2 3.040 kg; Codi LER 17 06 04; Massa de l'element 0.9 kg; Volum 0.0015 m3
Residus:
- embalatge: re170203 Plàstic. (component de residu); rendiment 0.024 kg; Codi LER 17 02 03; Massa de l'element 1 kg; Volum 0.001667 m3

**mt16png010d** m² Film de polietilè de 0,2 mm d'espessor i 184 g/m² de massa superficial
Dades tècniques: Cost energètic 27.540 MJ; Emissió de CO2 1.010 kg; Codi LER 17 06 04; Massa de l'element 0.184 kg; Volum 0.000307 m3
Residus:
- embalatge: re170203 Plàstic; rendiment 0.024 kg

**mt16aaa030** m Cinta autoadhesiva per closa de juntes
Dades tècniques: Cost energètic 0.339 MJ; Emissió de CO2 0.017 kg; Codi LER 17 06 04; Massa de l'element 0.0025 kg; Volum 0.000004 m3
Residus:
- embalatge: re170203 Plàstic; rendiment 0.001 kg
