# Aïllament tèrmic per l'exterior de cobertes inclinades d'estructura de fusta

- Propietat de l'arxiu: CYPE Ingenieros S.A.
- Format: FIEBDC-3/2016
- Programa: Generador de preus de la construcció. CYPE Ingenieros, S.A.
- Data: 11/03/2024
- Divisa: EUR
- Costos indirectes: 3 %
- IVA: 21 %

## N Aïllaments e impermeabilitzacions

### NA Aïllaments tèrmics

#### NAN Cobertes inclinades

**NAN090** m² Aïllament tèrmic per l'exterior de cobertes inclinades d'estructura de fusta.
Aïllament tèrmic per l'exterior de cobertes inclinades d'estructura de fusta, format per: panell rígid de llana de roca volcànica, de doble densitat (150 kg/m³ en la capa superior i 95 kg/m³ en la capa inferior), no revestit, de 100 mm d'espessor, segons UNE-EN 13162, resistència tèrmica 2,75 m²K/W, conductivitat tèrmica 0,036 W/(mK). Col·locació en obra: a topall, col·locat sota el enllistonat per al muntatge de la cobertura, amb tirafons de doble rosca. Inclús llates d'empostissar de fusta per a evitar el lliscament dels panells aïllants de coberta i cargols per a la fixació de les llates d'empostissar al suport.
Criteri de valoració econòmica: El preu no inclou el enllistonat per al muntatge de la cobertura.
Inclou: Neteja del suport. Col·locació, anivellació i fixació de llistons. Col·locació de l'aïllament. Fixació de l'aïllament.
Criteri d'amidament de projecte: Superfície mesurada segons documentació gràfica de Projecte.
Criteri de mesura d'obra: Es mesurarà la superfície realment executada segons especificacions de Projecte.

| Codi | Ut | Descripció | Rendiment | Preu | Import |
|---|---|---|---|---|---|
| mt07mee203ef | m | Llistó de 40x40 mm de secció, de fusta de pinastre (Pinus pinaster), tractada en autoclau, amb classe d'ús 4, segons UNE-EN 335, acabat raspallat, amb humitat inferior al 20%. (material) | 0.15 | 1.7 | 0.255 |
| mt13blw131 | U | Cargol per a subjecció d'elements de fusta. (material) | 0.3 | 0.11 | 0.033 |
| mt16lrw060jb | m² | Panell rígid de llana de roca volcànica, de doble densitat (150 kg/m³ en la capa superior i 95 kg/m³ en la capa inferior), no revestit, de 100 mm d'espessor, segons UNE-EN 13162, resistència tèrmica 2,75 m²K/W, conductivitat tèrmica 0,036 W/(mK), Euroclasse A1 de reacció al foc segons UNE-EN 13501-1, calor específic 840 J/kgK i factor de resistència a la difusió del vapor d'aigua 1. (material) | 1.05 | 31.63 | 33.212 |
| mt16lrw061b | U | Tirafons de doble rosca, per a panells aïllants de llana de roca. (material) | 2 | 2.12 | 4.240 |
| mo054 | h | Oficial 1ª muntador d'aïllaments. (mà d'obra) | 0.15 | 29.34 | 4.401 |
| mo101 | h | Ajudant muntador d'aïllaments. (mà d'obra) | 0.15 | 25.28 | 3.792 |
| % | % | Costos directes complementaris | 2 % | 45.933 | 0.919 |
|  |  | Costos directes |  |  | 46.852 |

Residus:
- col·locació: mt07mee203ef; factor de residu 0.0139167
- col·locació: mt13blw131 Cargol per a subjecció d'elements de fusta; factor de residu 0.005
- col·locació: mt16lrw060jb; factor de residu 0.024

## Recursos

**mt07mee203ef** m Llistó de 40x40 mm de secció
Dades tècniques: Cost energètic 55.391 MJ; Emissió de CO2 -0.875 kg; Codi LER 17 02 01; Massa de l'element 0.66 kg; Volum 0.0006 m3
Residus:
- embalatge: re170203 Plàstic. (component de residu); rendiment 0.002 kg; Codi LER 17 02 03; Massa de l'element 1 kg; Volum 0.001667 m3

**mt13blw131** U Cargol per a subjecció d'elements de fusta
Dades tècniques: Cost energètic 0.133 MJ; Emissió de CO2 0.008 kg; Codi LER 17 04 05; Massa de l'element 0.0134 kg; Volum 0.000006 m3
Residus:
- embalatge: re150101 Envasos de paper i cartró. (component de residu); rendiment 0.001 kg; Codi LER 15 01 01; Massa de l'element 1 kg; Volum 0.001333 m3

**mt16lrw060jb** m² Panell rígid de llana de roca volcànica
Dades tècniques: Cost energètic 610.089 MJ; Emissió de CO2 15.914 kg; Codi LER 17 06 04; Massa de l'element 10.5 kg; Volum 0.0175 m3
Residus:
- embalatge: re170203 Plàstic; rendiment 0.034 kg

**mt16lrw061b** U Tirafons de doble rosca, per a panells aïllants de llana de roca
Dades tècniques: Cost energètic 0.226 MJ; Emissió de CO2 0.013 kg; Codi LER 17 04 05; Massa de l'element 0.013 kg; Volum 0.000006 m3
Residus:
- embalatge: re150101 Envasos de paper i cartró; rendiment 0.002 kg
- embalatge: re170203 Plàstic; rendiment 0.001 kg
