# Aïllament tèrmic per l'interior de cobertes inclinades d'estructura de fusta, sobre espai habitable

- Propietat de l'arxiu: CYPE Ingenieros S.A.
- Format: FIEBDC-3/2016
- Programa: Generador de preus de la construcció. CYPE Ingenieros, S.A.
- Data: 11/03/2024
- Divisa: EUR
- Costos indirectes: 3 %
- IVA: 21 %

## N Aïllaments e impermeabilitzacions

### NA Aïllaments tèrmics

#### NAN Cobertes inclinades

**NAN110** m² Aïllament tèrmic per l'interior de cobertes inclinades d'estructura de fusta, sobre espai habitable.
Aïllament tèrmic per l'interior de cobertes inclinades d'estructura de fusta, sobre espai habitable, format per: panell llana mineral de llana de roca volcànica, segons UNE-EN 13162, no revestit, de 30 mm d'espessor, resistència tèrmica 0,9 m²K/W, conductivitat tèrmica 0,033 W/(mK), col·locat a topall i fixat mecànicament, preparat per rebre l'extradossat interior que sigui compatible amb ell.
Inclou: Tall de l'aïllament. Col·locació de l'aïllament. Fixació de l'aïllament.
Criteri d'amidament de projecte: Superfície mesurada segons documentació gràfica de Projecte.
Criteri de mesura d'obra: Es mesurarà la superfície realment executada segons especificacions de Projecte.

| Codi | Ut | Descripció | Rendiment | Preu | Import |
|---|---|---|---|---|---|
| mt16lrw030fat | m² | Panell semirígid de llana de roca volcànica, segons UNE-EN 13162, no revestit, de 30 mm d'espessor, resistència tèrmica 0,9 m²K/W, conductivitat tèrmica 0,033 W/(mK), Euroclasse A1 de reacció al foc segons UNE-EN 13501-1, densitat 70 kg/m³, capacitat d'absorció d'aigua a curt termini <=1 kg/m², calor específic 840 J/kgK i factor de resistència a la difusió del vapor d'aigua 1. (material) | 1.05 | 8.05 | 8.453 |
| mt16bab020a | U | Espiga especial per a fusta, de 6 mm de diàmetre i 80 mm de longitud. (material) | 6 | 0.58 | 3.480 |
| mo054 | h | Oficial 1ª muntador d'aïllaments. (mà d'obra) | 0.12 | 29.34 | 3.521 |
| mo101 | h | Ajudant muntador d'aïllaments. (mà d'obra) | 0.12 | 25.28 | 3.034 |
| % | % | Costos directes complementaris | 2 % | 18.488 | 0.370 |
|  |  | Costos directes |  |  | 18.858 |

Residus:
- col·locació: mt16lrw030fat; factor de residu 0.0550776

## Recursos

**mt16lrw030fat** m² Panell semirígid de llana de roca volcànica
Dades tècniques: Cost energètic 30.267 MJ; Emissió de CO2 1.845 kg; Codi LER 17 06 04; Massa de l'element 2.1 kg; Volum 0.0035 m3
Residus:
- embalatge: re170203 Plàstic. (component de residu); rendiment 0.026 kg; Codi LER 17 02 03; Massa de l'element 1 kg; Volum 0.001667 m3

**mt16bab020a** U Espiga especial per a fusta, de 6 mm de diàmetre i 80 mm de longitud
Dades tècniques: Cost energètic 4.893 MJ; Emissió de CO2 0.317 kg
Residus:
- embalatge: re150101 Envasos de paper i cartró. (component de residu); rendiment 0.09 kg; Codi LER 15 01 01; Massa de l'element 1 kg; Volum 0.001333 m3
- embalatge: re170203 Plàstic; rendiment 0.045 kg
