# Aïllament acústic a soroll aeri de baixant, amb panells

- Propietat de l'arxiu: CYPE Ingenieros S.A.
- Format: FIEBDC-3/2016
- Programa: Generador de preus de la construcció. CYPE Ingenieros, S.A.
- Data: 11/03/2024
- Divisa: EUR
- Costos indirectes: 3 %
- IVA: 21 %

## N Aïllaments e impermeabilitzacions

### NB Aïllaments acústics

#### NBA Canonades i baixants

**NBA021** m² Aïllament acústic a soroll aeri de baixant, amb panells.
Aïllament acústic a soroll aeri de baixant, realitzat amb panell multicapa, de 73 mm de gruix total, format per un panell de llana de roca de 48 mm d'espessor revestiment per cada una de les seves cares amb una placa de guix laminat, realitzant amb ell un caixó que contingui la baixant. Inclús segellat de panells.
Inclou: Formació del calaix. Segellat de panells.
Criteri d'amidament de projecte: Superfície mesurada segons documentació gràfica de Projecte.
Criteri de mesura d'obra: Es mesurarà la superfície realment executada segons especificacions de Projecte.

| Codi | Ut | Descripció | Rendiment | Preu | Import |
|---|---|---|---|---|---|
| mt16lrw070a | m² | Panell multicapa, de 73 mm de gruix total, format per un panell de llana de roca de 48 mm d'espessor revestiment per cada una de les seves cares amb una placa de guix laminat, per aïllament acústic de baixants. (material) | 1.05 | 42.56 | 44.688 |
| mo053 | h | Oficial 1ª muntador de prefabricats interiors. (mà d'obra) | 0.48 | 29.34 | 14.083 |
| mo100 | h | Ajudant muntador de prefabricats interiors. (mà d'obra) | 0.3 | 25.28 | 7.584 |
| % | % | Costos directes complementaris | 2 % | 66.355 | 1.327 |
|  |  | Costos directes |  |  | 67.682 |

Residus:
- col·locació: mt16lrw070a; factor de residu 0.03

## Recursos

**mt16lrw070a** m² Panell multicapa
Dades tècniques: Cost energètic 498.396 MJ; Emissió de CO2 14.199 kg; Codi LER 17 06 04; Massa de l'element 25.29 kg; Volum 0.04215 m3
Residus:
- embalatge: re170203 Plàstic. (component de residu); rendiment 0.034 kg; Codi LER 17 02 03; Massa de l'element 1 kg; Volum 0.001667 m3
