# Aïllament acústic del junt entre el marc i el bastiment de base de la fusteria exterior

- Propietat de l'arxiu: CYPE Ingenieros S.A.
- Format: FIEBDC-3/2016
- Programa: Generador de preus de la construcció. CYPE Ingenieros, S.A.
- Data: 11/03/2024
- Divisa: EUR
- Costos indirectes: 3 %
- IVA: 21 %

## N Aïllaments e impermeabilitzacions

### NB Aïllaments acústics

#### NBJ Ponts acústics

**NBJ030** m Aïllament acústic del junt entre el marc i el bastiment de base de la fusteria exterior.
Aïllament acústic del junt entre el marc i el bastiment de base de la fusteria exterior, de 4 mm d'espessor, amb cinta de segellat autoexpansiva i autoadhesiva, d'escuma de poliuretà precomprimida, de 10 mm d'amplada i 10 mm d'expansió màxima, d'elevades prestacions tèrmiques i acústiques.
Inclou: Neteja i preparació de la superfície. Tall de la cinta de segellat. Col·locació de la cinta de segellat.
Criteri d'amidament de projecte: Longitud mesurada segons documentació gràfica de Projecte.
Criteri de mesura d'obra: Es mesurarà la longitud realment executada segons especificacions de Projecte.

| Codi | Ut | Descripció | Rendiment | Preu | Import |
|---|---|---|---|---|---|
| mt15sro040aa | m | Cinta de segellat autoexpansiva i autoadhesiva, d'escuma de poliuretà precomprimida, de 10 mm d'amplada i 10 mm d'expansió màxima, d'elevades prestacions tèrmiques i acústiques, rang de temperatura de treball de -30 a 90°C, per a aplicar en interiors i exteriors, per a un gruix de junt de 1 a 4 mm, subministrada en rotllos de 13 m de longitud. (material) | 1.1 | 0.81 | 0.891 |
| mo101 | h | Ajudant muntador d'aïllaments. (mà d'obra) | 0.072 | 25.28 | 1.820 |
| % | % | Costos directes complementaris | 2 % | 2.711 | 0.054 |
|  |  | Costos directes |  |  | 2.765 |

Residus:
- col·locació: mt15sro040aa; factor de residu 0.06

## Recursos

**mt15sro040aa** m Cinta de segellat autoexpansiva i autoadhesiva
Dades tècniques: Cost energètic 1.107 MJ; Emissió de CO2 0.054 kg; Codi LER 17 06 04; Massa de l'element 0.007 kg; Volum 0.000012 m3
Residus:
- embalatge: re170203 Plàstic. (component de residu); rendiment 0.001 kg; Codi LER 17 02 03; Massa de l'element 1 kg; Volum 0.001667 m3
