# Aïllament acústic a soroll aeri i d'impacte de sòls flotants, amb panells de poliestirè expandit

- Propietat de l'arxiu: CYPE Ingenieros S.A.
- Format: FIEBDC-3/2016
- Programa: Generador de preus de la construcció. CYPE Ingenieros, S.A.
- Data: 11/03/2024
- Divisa: EUR
- Costos indirectes: 3 %
- IVA: 21 %

## N Aïllaments e impermeabilitzacions

### NB Aïllaments acústics

#### NBL Sòls flotants

**NBL041** m² Aïllament acústic a soroll aeri i d'impacte de sòls flotants, amb panells de poliestirè expandit.
Aïllament acústic a soroll aeri i d'impacte de sòls flotants, realitzat amb panells rígids de poliestirè expandit, segons UNE-EN 13163, de superfície llisa i mecanitzat lateral recte, de 30 mm d'espessor, resistència tèrmica 1 m²K/W, conductivitat tèrmica 0,03 W/(mK), disposat a testa; tapat amb film de polietilè de 0,2 mm d'espessor i 184 g/m² de massa superficial i desolidarització perimetral realitzada amb el mateix material aïllant i banda de polietilè, de 5 mm d'espessor i 20 cm d'amplada, densitat 20 kg/m³; preparat per a rebre una base de paviment de morter o formigó. Inclús cinta autoadhesiva per a segellat de junts.
Inclou: Neteja i preparació de la superfície suport. Tall de l'aïllament. Col·locació del sòcol perimetral. Col·locació de l'aïllament sobre el forjat. Col·locació del film de polietilè. Col·locació de la banda perimetral. Segellat de junts del film de polietilè.
Criteri d'amidament de projecte: Superfície mesurada segons documentació gràfica de Projecte.
Criteri de mesura d'obra: Es mesurarà la superfície realment executada segons especificacions de Projecte.

| Codi | Ut | Descripció | Rendiment | Preu | Import |
|---|---|---|---|---|---|
| mt16pel060nid | m² | Panell rígid de poliestirè expandit, segons UNE-EN 13163, de superfície llisa i mecanitzat lateral recte, de 30 mm d'espessor, resistència tèrmica 1 m²K/W, conductivitat tèrmica 0,03 W/(mK), Euroclasse E de reacció al foc segons UNE-EN 13501-1, amb codi de designació EPS-EN 13163-T3-L3-W2-S5-P10-TR200-DS(N)2-BS150-CS(10)100; proporcionant una reducció del nivell global de pressió de soroll d'impactes de 29 dB. (material) | 1.05 | 4.68 | 4.914 |
| mt16png010d | m² | Film de polietilè de 0,2 mm d'espessor i 184 g/m² de massa superficial. (material) | 1.1 | 0.41 | 0.451 |
| mt16pnc030a | m | Banda de polietilè, de 5 mm d'espessor i 20 cm d'amplada, densitat 20 kg/m³, complement per evitar ponts acústics en punts de trobada verticals. (material) | 1.05 | 0.35 | 0.368 |
| mt16aaa030 | m | Cinta autoadhesiva per closa de juntes. (material) | 0.4 | 0.3 | 0.120 |
| mo054 | h | Oficial 1ª muntador d'aïllaments. (mà d'obra) | 0.096 | 29.34 | 2.817 |
| mo101 | h | Ajudant muntador d'aïllaments. (mà d'obra) | 0.096 | 25.28 | 2.427 |
| % | % | Costos directes complementaris | 2 % | 11.097 | 0.222 |
|  |  | Costos directes |  |  | 11.319 |

Residus:
- col·locació: mt16pel060nid; factor de residu 0.048
- col·locació: mt16png010d Film de polietilè de 0,2 mm d'espessor i 184 g/m² de massa superficial; factor de residu 0.06
- col·locació: mt16pnc030a; factor de residu 0.06
- col·locació: mt16aaa030 Cinta autoadhesiva per closa de juntes; factor de residu 0.07

## Recursos

**mt16pel060nid** m² Panell rígid de poliestirè expandit
Dades tècniques: Cost energètic 58.611 MJ; Emissió de CO2 2.065 kg; Codi LER 17 06 04; Massa de l'element 0.6 kg; Volum 0.001 m3
Residus:
- embalatge: re170203 Plàstic. (component de residu); rendiment 0.024 kg; Codi LER 17 02 03; Massa de l'element 1 kg; Volum 0.001667 m3

**mt16png010d** m² Film de polietilè de 0,2 mm d'espessor i 184 g/m² de massa superficial
Dades tècniques: Cost energètic 27.540 MJ; Emissió de CO2 1.010 kg; Codi LER 17 06 04; Massa de l'element 0.184 kg; Volum 0.000307 m3
Residus:
- embalatge: re170203 Plàstic; rendiment 0.024 kg

**mt16pnc030a** m Banda de polietilè
Dades tècniques: Cost energètic 2.838 MJ; Emissió de CO2 0.102 kg; Codi LER 17 06 04; Massa de l'element 0.02 kg; Volum 0.000033 m3
Residus:
- embalatge: re170203 Plàstic; rendiment 0.001 kg

**mt16aaa030** m Cinta autoadhesiva per closa de juntes
Dades tècniques: Cost energètic 0.339 MJ; Emissió de CO2 0.017 kg; Codi LER 17 06 04; Massa de l'element 0.0025 kg; Volum 0.000004 m3
Residus:
- embalatge: re170203 Plàstic; rendiment 0.001 kg
