# Aïllament acústic a soroll aeri i d'impacte de sòls flotants, amb complexos multicapa

- Propietat de l'arxiu: CYPE Ingenieros S.A.
- Format: FIEBDC-3/2016
- Programa: Generador de preus de la construcció. CYPE Ingenieros, S.A.
- Data: 11/03/2024
- Divisa: EUR
- Costos indirectes: 3 %
- IVA: 21 %

## N Aïllaments e impermeabilitzacions

### NB Aïllaments acústics

#### NBL Sòls flotants

**NBL040** m² Aïllament acústic a soroll aeri i d'impacte de sòls flotants, amb complexos multicapa.
Aïllament acústic a soroll aeri i d'impacte de sòls flotants, realitzat amb complexos formats per làmines de cautxú sintètic EPDM que portes adherida per una de les seves cares una làmina d'escuma de polietilè reticulat d'elevada resistència a la compressió i una fliselina adherida per la cara del cautxú, de 5,5 mm d'espessor, disposats a testa amb cinta de segellat i desolidarització perimetral realitzada amb el mateix material aïllant; preparat per a rebre una base de paviment de morter o formigó. Inclús cinta autoadhesiva per a segellat de junts.
Inclou: Neteja i preparació de la superfície suport. Col·locació de l'aïllament sobre el forjat. Tall de l'aïllament.
Criteri d'amidament de projecte: Superfície mesurada segons documentació gràfica de Projecte.
Criteri de mesura d'obra: Es mesurarà la superfície realment executada segons especificacions de Projecte.

| Codi | Ut | Descripció | Rendiment | Preu | Import |
|---|---|---|---|---|---|
| mt16ppt020a | m² | Complex format per una làmina de cautxú sintètic EPDM que porta adherida per una de les seves cares una làmina d'escuma de polietilè reticulat d'elevada resistència a la compressió i una fliselina adherida per la cara del cautxú, de 5,5 mm d'espessor. (material) | 1.22 | 6.79 | 8.284 |
| mt16aaa030 | m | Cinta autoadhesiva per closa de juntes. (material) | 0.1 | 0.3 | 0.030 |
| mo054 | h | Oficial 1ª muntador d'aïllaments. (mà d'obra) | 0.096 | 29.34 | 2.817 |
| mo101 | h | Ajudant muntador d'aïllaments. (mà d'obra) | 0.096 | 25.28 | 2.427 |
| % | % | Costos directes complementaris | 2 % | 13.558 | 0.271 |
|  |  | Costos directes |  |  | 13.829 |

Residus:
- col·locació: mt16ppt020a; factor de residu 0.0581039
- col·locació: mt16aaa030 Cinta autoadhesiva per closa de juntes; factor de residu 0.07

## Recursos

**mt16ppt020a** m² Complex format per una làmina de cautxú sintètic EPDM que porta adherida per una de les seves cares una làmina d'escuma
Dades tècniques: Cost energètic 276.601 MJ; Emissió de CO2 8.882 kg; Codi LER 17 06 04; Massa de l'element 3.62 kg; Volum 0.006033 m3
Residus:
- embalatge: re170203 Plàstic. (component de residu); rendiment 0.025 kg; Codi LER 17 02 03; Massa de l'element 1 kg; Volum 0.001667 m3

**mt16aaa030** m Cinta autoadhesiva per closa de juntes
Dades tècniques: Cost energètic 0.339 MJ; Emissió de CO2 0.017 kg; Codi LER 17 06 04; Massa de l'element 0.0025 kg; Volum 0.000004 m3
Residus:
- embalatge: re170203 Plàstic; rendiment 0.001 kg
