# Aïllament acústic a soroll aeri i d'impacte sota terres de fusta i laminats, amb làmines de polietilè

- Propietat de l'arxiu: CYPE Ingenieros S.A.
- Format: FIEBDC-3/2016
- Programa: Generador de preus de la construcció. CYPE Ingenieros, S.A.
- Data: 11/03/2024
- Divisa: EUR
- Costos indirectes: 3 %
- IVA: 21 %

## N Aïllaments e impermeabilitzacions

### NB Aïllaments acústics

#### NBM Sòls de fusta i laminats

**NBM020** m² Aïllament acústic a soroll aeri i d'impacte sota terres de fusta i laminats, amb làmines de polietilè.
Aïllament acústic a soroll aeri i d'impacte sota terres de fusta i laminats, realitzat amb làmines de polietilè d'alta densitat, de cel·les tancades i estanques, per a aïllament a soroll d'impacte, revestides per una de les seves cares amb un film de polietilè que actua com a barrera de vapor, de 2,5 mm d'espessor, disposades a testa i desolidarització perimetral realitzada amb el mateix material aïllant, preparat per a rebre directament el sòl de fusta o laminat. Inclús cinta viscoelàstica autoadhesiva, per closa de juntes.
Criteri de valoració econòmica: El preu no inclou el sòl de fusta o laminat.
Inclou: Neteja i preparació de la superfície suport. Col·locació de l'aïllament sobre la superfície suport. Tall de l'aïllament. Segellat de juntes i unions.
Criteri d'amidament de projecte: Superfície mesurada segons documentació gràfica de Projecte.
Criteri de mesura d'obra: Es mesurarà la superfície realment executada segons especificacions de Projecte.

| Codi | Ut | Descripció | Rendiment | Preu | Import |
|---|---|---|---|---|---|
| mt16pnc040a | m² | Làmina de polietilè d'alta densitat, de cel·les tancades i estanques, per a aïllament a soroll d'impacte, revestida per una de les seves cares amb un film de polietilè que actua com a barrera de vapor, de 2,5 mm d'espessor; proporcionant una reducció del nivell global de pressió de soroll d'impactes de 17 dB i 6 m de gruix d'aire equivalent enfront de la difusió de vapor d'aigua, segons UNE-EN 1931. (material) | 1.22 | 0.96 | 1.171 |
| mt16pnc010a | m | Cinta viscoelàstica autoadhesiva, amb autoprotecció d'alumini, de 50 mm d'amplada i de 1,5 mm d'espessor, per closa de juntes. (material) | 0.4 | 0.8 | 0.320 |
| mo054 | h | Oficial 1ª muntador d'aïllaments. (mà d'obra) | 0.12 | 29.34 | 3.521 |
| mo101 | h | Ajudant muntador d'aïllaments. (mà d'obra) | 0.12 | 25.28 | 3.034 |
| % | % | Costos directes complementaris | 2 % | 8.046 | 0.161 |
|  |  | Costos directes |  |  | 8.207 |

Residus:
- col·locació: mt16pnc040a; factor de residu 0.06

## Recursos

**mt16pnc040a** m² Làmina de polietilè d'alta densitat
Dades tècniques: Cost energètic 26.307 MJ; Emissió de CO2 0.966 kg; Codi LER 17 06 04; Massa de l'element 0.175 kg; Volum 0.000292 m3
Residus:
- embalatge: re170203 Plàstic. (component de residu); rendiment 0.024 kg; Codi LER 17 02 03; Massa de l'element 1 kg; Volum 0.001667 m3
