# Aïllament acústic a soroll aeri entre plaques, en fals sostre de plaques, amb complexos multicapa

- Propietat de l'arxiu: CYPE Ingenieros S.A.
- Format: FIEBDC-3/2016
- Programa: Generador de preus de la construcció. CYPE Ingenieros, S.A.
- Data: 11/03/2024
- Divisa: EUR
- Costos indirectes: 3 %
- IVA: 21 %

## N Aïllaments e impermeabilitzacions

### NB Aïllaments acústics

#### NBT Falsos sostres

**NBT051** m² Aïllament acústic a soroll aeri entre plaques, en fals sostre de plaques, amb complexos multicapa.
Aïllament acústic a soroll aeri entre plaques, en fals sostre de plaques, amb complex multicapa, de 3,9 mm d'espessor, format per una làmina de polietilè i una làmina viscoelàstica d'alta densitat, resistència tèrmica 0,078 m²K/W, conductivitat tèrmica 0,05 W/(mK) i rigidesa dinàmica inferior a 70 MN/m³.
Criteri de valoració econòmica: El preu no inclou el fals sostre.
Inclou: Neteja i preparació de la superfície suport. Tall de l'aïllament. Col·locació de l'aïllament en la placa ja muntada.
Criteri d'amidament de projecte: Superfície mesurada segons documentació gràfica de Projecte.
Criteri de mesura d'obra: Es mesurarà la superfície realment executada segons especificacions de Projecte.

| Codi | Ut | Descripció | Rendiment | Preu | Import |
|---|---|---|---|---|---|
| mt16ptd025a | m² | Complex multicapa, de 3,9 mm d'espessor, format per una làmina de polietilè i una làmina viscoelàstica d'alta densitat, resistència tèrmica 0,078 m²K/W, conductivitat tèrmica 0,05 W/(mK) i rigidesa dinàmica inferior a 70 MN/m³; proporcionant una reducció del nivell global de pressió de soroll d'impactes de 22 dB i una reducció del nivell global ponderat de pressió de soroll aeri de 4 dBA. (material) | 1.05 | 10.02 | 10.521 |
| mo054 | h | Oficial 1ª muntador d'aïllaments. (mà d'obra) | 0.084 | 29.34 | 2.465 |
| mo101 | h | Ajudant muntador d'aïllaments. (mà d'obra) | 0.084 | 25.28 | 2.124 |
| % | % | Costos directes complementaris | 2 % | 15.110 | 0.302 |
|  |  | Costos directes |  |  | 15.412 |
