# Impermeabilització de dipòsit d'aigua amb revestiment sintètic

- Propietat de l'arxiu: CYPE Ingenieros S.A.
- Format: FIEBDC-3/2016
- Programa: Generador de preus de la construcció. CYPE Ingenieros, S.A.
- Data: 11/03/2024
- Divisa: EUR
- Costos indirectes: 3 %
- IVA: 21 %

## N Aïllaments e impermeabilitzacions

### NI Impermeabilitzacions

#### NIA Fosses d'ascensor, depòsits i piscines

**NIA200** m² Impermeabilització de dipòsit d'aigua amb revestiment sintètic.
Impermeabilització de dipòsit d'aigua constituït per mur de superfície llisa de formigó, elements prefabricats de formigó o enlluït de morter ric en ciment, amb dues mans de revestiment elàstic bicomponent, a base de poliuretà sense dissolvents, amb certificat de potabilitat, amb un rendiment de 0,4 kg/m², diluïdes amb un 13% de diluent, a base de xilè; prèvia aplicació d'una mà d'emprimació bicomponent, a base de poliuretà, i segellat de la impermeabilització amb vernís elàstic bicomponent, color RAL 7035, a base de poliuretà alifàtic i dissolvents, amb resistència als raigs UV.
Inclou: Neteja i preparació de la superfície. Aplicació de l'emprimació. Aplicació de l'impermeabilitzant. Aplicació de la capa de segellat.
Criteri d'amidament de projecte: Superfície mesurada segons documentació gràfica de Projecte.
Criteri de mesura d'obra: Es mesurarà la superfície realment executada segons especificacions de Projecte.

| Codi | Ut | Descripció | Rendiment | Preu | Import |
|---|---|---|---|---|---|
| mt15igp071b | kg | Emprimació bicomponent, a base de poliuretà. (material) | 0.5 | 15.1 | 7.550 |
| mt15igp070b | kg | Revestiment elàstic bicomponent, a base de poliuretà sense dissolvents, amb certificat de potabilitat. (material) | 0.4 | 19.1 | 7.640 |
| mt15igp002a | l | Diluent, a base de xilè. (material) | 0.052 | 4.4 | 0.229 |
| mt15igp034f | kg | Vernís elàstic bicomponent, color RAL 7035, a base de poliuretà alifàtic i dissolvents, amb resistència als raigs UV. (material) | 0.2 | 36.47 | 7.294 |
| mo032 | h | Oficial 1ª aplicador de productes impermeabilitzants. (mà d'obra) | 0.468 | 28.42 | 13.301 |
| mo070 | h | Ajudant aplicador de productes impermeabilitzants. (mà d'obra) | 0.468 | 25.28 | 11.831 |
| % | % | Costos directes complementaris | 2 % | 47.845 | 0.957 |
|  |  | Costos directes |  |  | 48.802 |

Residus:
- col·locació: mt15igp034f Vernís elàstic bicomponent, color RAL 7035, a base de poliuretà alifàtic i dissolvents, amb resistència als raigs UV; factor de residu 0.0275

## Recursos

**mt15igp034f** kg Vernís elàstic bicomponent, color RAL 7035, a base de poliuretà alifàtic i dissolvents, amb resistència als raigs UV
Dades tècniques: Cost energètic 32.566 MJ; Emissió de CO2 1.931 kg; Codi LER 08 01 11; Massa de l'element 1 kg; Volum 0.001111 m3
Residus:
- embalatge: re150104 Envasos metàl·lics. (component de residu); rendiment 0.08 kg; Codi LER 15 01 04; Massa de l'element 1 kg; Volum 0.001667 m3
