# Impermeabilització de llosa de fonamentació. Sistema Sándwich "MBCC de Sika"

- Propietat de l'arxiu: CYPE Ingenieros S.A.
- Format: FIEBDC-3/2016
- Programa: Generador de preus de la construcció. CYPE Ingenieros, S.A.
- Data: 11/03/2024
- Divisa: EUR
- Costos indirectes: 3 %
- IVA: 21 %

## N Aïllaments e impermeabilitzacions

### NI Impermeabilitzacions

#### NIC Fonamentacions

**NIC016** m² Impermeabilització de llosa de fonamentació. Sistema Sándwich "MBCC de Sika".
Impermeabilització de llosa de fonamentació, sistema Sándwich "MBCC de Sika". IMPERMEABILITZACIÓ SOTA LA LLOSA: aplicació de morter impermeabilitzant MasterSeal 501 "MBCC de Sika", en pols, mitjançant empolvorament manual, rendiment: 1 kg/m², abans de procedir al formigonat, amb l'armadura de la llosa ja muntada, sobre el formigó de neteja prèviament humit amb aigua. IMPERMEABILITZACIÓ SOBRE LA LLOSA: aplicació de morter impermeabilitzant MasterSeal 501 "MBCC de Sika", en forma de beurada, mitjançant estesa amb raspall, rendiment: 2 kg/m², en dues capes, sobre el formigó ja endurit.
Inclou: Neteja. Humectació de la capa de formigó de neteja. Espolsament manual del morter sec sobre la capa de formigó de neteja. Estès de la beurada sobre la llosa.
Criteri d'amidament de projecte: Superfície mesurada segons documentació gràfica de Projecte.
Criteri de mesura d'obra: Es mesurarà la superfície realment executada segons especificacions de Projecte.

| Codi | Ut | Descripció | Rendiment | Preu | Import |
|---|---|---|---|---|---|
| mt08aaa010a | m³ | Aigua. (material) | 0.005 | 1.5 | 0.008 |
| mt09bmr230d | kg | Morter impermeabilitzant MasterSeal 501 "MBCC de Sika", segons UNE-EN 1504-2, amb resistència als sulfats, alta resistència a cicles de congelació i desglaç i efecte protector enfront de la carbonatació. (material) | 3 | 1.54 | 4.620 |
| mo032 | h | Oficial 1ª aplicador de productes impermeabilitzants. (mà d'obra) | 0.096 | 28.42 | 2.728 |
| mo070 | h | Ajudant aplicador de productes impermeabilitzants. (mà d'obra) | 0.096 | 25.28 | 2.427 |
| % | % | Costos directes complementaris | 2 % | 9.783 | 0.196 |
|  |  | Costos directes |  |  | 9.979 |

Residus:
- col·locació: mt09bmr230d; factor de residu 0.0066

## Recursos

**mt08aaa010a** m³ Aigua
Dades tècniques: Cost energètic 60.000 MJ; Emissió de CO2 30.000 kg

**mt09bmr230d** kg Morter impermeabilitzant MasterSeal 501 "MBCC de Sika"
Dades tècniques: Cost energètic 3.898 MJ; Emissió de CO2 0.362 kg; Codi LER 17 01 01; Massa de l'element 1 kg; Volum 0.000667 m3
Residus:
- embalatge: re150101 Envasos de paper i cartró. (component de residu); rendiment 0.014 kg; Codi LER 15 01 01; Massa de l'element 1 kg; Volum 0.001333 m3
