# Impermeabilització de jardinera. Sistema "REVESTECH"

- Propietat de l'arxiu: CYPE Ingenieros S.A.
- Format: FIEBDC-3/2016
- Programa: Generador de preus de la construcció. CYPE Ingenieros, S.A.
- Data: 11/03/2024
- Divisa: EUR
- Costos indirectes: 3 %
- IVA: 21 %

## N Aïllaments e impermeabilitzacions

### NI Impermeabilitzacions

#### NID Jardineres

**NID040** m² Impermeabilització de jardinera. Sistema "REVESTECH".
Impermeabilització de jardinera. Sistema "REVESTECH", format per làmina impermeabilitzant flexible tipus EVAC, Dry80 30 "REVESTECH", composta d'un doble full de poliolefina termoplàstica amb acetat de vinil etilè, amb ambdues cares revestides de fibres de polièster no teixides, de 0,8 mm d'espessor i 625 g/m², fixada al suport amb adhesiu cimentós millorat, deformable i tixòtrop, C2 TE S1, estès amb plana dentada, preparada per rebre el revestiment. Inclús segellat de juntes amb adhesiu Seal Plus i complements de reforç en tractament de punts singulars mitjançant l'ús de peces especials "REVESTECH" per a la resolució d'angles interns Dry80 Cornerin.
Criteri de valoració econòmica: El preu no inclou el revestiment.
Inclou: Neteja i preparació de la superfície suport. Col·locació de la impermeabilització. Resolució dels punts singulars. Segellat de junts.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 0.6 | 0.83 | 0.498 |
| mt15rev010F | m² | Làmina impermeabilitzant flexible tipus EVAC, Dry80 30 "REVESTECH", composta d'un doble full de poliolefina termoplàstica amb acetat de vinil etilè, amb ambdues cares revestides de fibres de polièster no teixides, de 0,8 mm d'espessor i 625 g/m², subministrada en rotllos de 1,5 m d'amplada i 30 m de longitud, segons UNE-EN 13956. (material) | 1.1 | 15.31 | 16.841 |
| mt15rev170c | kg | Adhesiu a base de poliuretà, Seal Plus "REVESTECH", color marró, per la closa de juntes. (material) | 0.04 | 19.37 | 0.775 |
| mt15rev055b | U | Complement per a reforç de punts singulars en tractaments impermeabilitzants mitjançant peces per a la resolució d'angles interns, Dry80 Cornerin "REVESTECH". (material) | 0.02 | 9.94 | 0.199 |
| mo029 | h | Oficial 1ª aplicador de làmines impermeabilitzants. (mà d'obra) | 0.145 | 28.42 | 4.121 |
| mo067 | h | Ajudant aplicador de làmines impermeabilitzants. (mà d'obra) | 0.145 | 25.28 | 3.666 |
| % | % | Costos directes complementaris | 2 % | 26.100 | 0.522 |
|  |  | Costos directes |  |  | 26.622 |

Residus:
- col·locació: mt09mcm060a; factor de residu 0.07
- col·locació: mt15rev010F; factor de residu 0.035
- col·locació: mt15rev170c Adhesiu a base de poliuretà, Seal Plus "REVESTECH", color marró, per la closa de juntes; factor de residu 0.03

## Recursos

**mt09mcm060a** kg Adhesiu cimentós millorat
Dades tècniques: Cost energètic 3.871 MJ; Emissió de CO2 0.344 kg; Codi LER 17 09 04; Massa de l'element 1 kg; Volum 0.000667 m3
Residus:
- embalatge: re170203 Plàstic. (component de residu); rendiment 0.003 kg; Codi LER 17 02 03; Massa de l'element 1 kg; Volum 0.001667 m3

**mt15rev010F** m² Làmina impermeabilitzant flexible tipus EVAC
Dades tècniques: Cost energètic 67.332 MJ; Emissió de CO2 3.343 kg; Codi LER 17 02 03; Massa de l'element 0.625 kg; Volum 0.001042 m3
Residus:
- embalatge: re170203 Plàstic; rendiment 0.07 kg

**mt15rev170c** kg Adhesiu a base de poliuretà, Seal Plus "REVESTECH", color marró, per la closa de juntes
Dades tècniques: Cost energètic 144.209 MJ; Emissió de CO2 7.002 kg; Codi LER 17 09 04; Massa de l'element 1 kg; Volum 0.000667 m3
Residus:
- embalatge: re150104 Envasos metàl·lics. (component de residu); rendiment 0.003 kg; Codi LER 15 01 04; Massa de l'element 1 kg; Volum 0.001667 m3
