# Impermeabilització de jardinera. Sistema "SB SYSTEMS"

- Propietat de l'arxiu: CYPE Ingenieros S.A.
- Format: FIEBDC-3/2016
- Programa: Generador de preus de la construcció. CYPE Ingenieros, S.A.
- Data: 11/03/2024
- Divisa: EUR
- Costos indirectes: 3 %
- IVA: 21 %

## N Aïllaments e impermeabilitzacions

### NI Impermeabilitzacions

#### NID Jardineres

**NID070** m² Impermeabilització de jardinera. Sistema "SB SYSTEMS".
Impermeabilització de jardinera. Sistema "SB SYSTEMS", format per làmina impermeabilitzant flexible de polietilè amb ambdues cares revestides de fibres de polipropilè no teixides, codi de comanda RD00005, SB Lámina "SB SYSTEMS", de 0,52 mm d'espessor i 330 g/m², subministrada en rotllos de 5 m de longitud i 1 m d'amplada, fixada al suport amb adhesiu cimentós millorat, C2, estès amb plana dentada, preparada per rebre la capa separadora i el revestiment. Inclús complements de reforç en tractament de punts singulars amb morter cimentós impermeabilitzant flexible bicomponent, de color gris.
Criteri de valoració econòmica: El preu no inclou la capa separadora ni el revestiment.
Inclou: Neteja i preparació de la superfície suport. Col·locació de la impermeabilització. Resolució dels punts singulars. Segellat de junts. Segellat de lliuraments.
Criteri d'amidament de projecte: Superfície mesurada segons documentació gràfica de Projecte.
Criteri de mesura d'obra: Es mesurarà la superfície realment executada segons especificacions de Projecte.

| Codi | Ut | Descripció | Rendiment | Preu | Import |
|---|---|---|---|---|---|
| mt09mcr021m | kg | Adhesiu cimentós millorat, C2, segons UNE-EN 12004, color gris. (material) | 2.2 | 0.41 | 0.902 |
| mt15sbs010a | m² | Làmina impermeabilitzant flexible de polietilè amb ambdues cares revestides de fibres de polipropilè no teixides, codi de comanda RD00005, SB Lámina "SB SYSTEMS", de 0,52 mm d'espessor i 330 g/m², subministrada en rotllos de 5 m de longitud i 1 m d'amplada, segons UNE-EN 13956. (material) | 1.07 | 8.8 | 9.416 |
| mt09bmr220a | kg | Morter cimentós impermeabilitzant flexible bicomponent, de color gris, amb resistència als sulfats, a les gelades i a la intempèrie i apte per estar en contacte amb aigua potable, segons UNE-EN 1504-2, Euroclasse F de reacció al foc, segons UNE-EN 13501-1, per a aplicar en interiors i exteriors. (material) | 0.3 | 0.81 | 0.243 |
| mo029 | h | Oficial 1ª aplicador de làmines impermeabilitzants. (mà d'obra) | 0.144 | 28.42 | 4.092 |
| mo067 | h | Ajudant aplicador de làmines impermeabilitzants. (mà d'obra) | 0.144 | 25.28 | 3.640 |
| % | % | Costos directes complementaris | 2 % | 18.293 | 0.366 |
|  |  | Costos directes |  |  | 18.659 |

Residus:
- col·locació: mt09mcr021m Adhesiu cimentós millorat, C2, segons UNE-EN 12004, color gris; factor de residu 0.07
- col·locació: mt15sbs010a; factor de residu 0.0661121
- col·locació: mt09bmr220a; factor de residu 0.014766

## Recursos

**mt09mcr021m** kg Adhesiu cimentós millorat, C2, segons UNE-EN 12004, color gris
Dades tècniques: Cost energètic 3.871 MJ; Emissió de CO2 0.344 kg; Codi LER 17 09 04; Massa de l'element 1 kg; Volum 0.000667 m3
Residus:
- embalatge: re170203 Plàstic. (component de residu); rendiment 0.003 kg; Codi LER 17 02 03; Massa de l'element 1 kg; Volum 0.001667 m3

**mt15sbs010a** m² Làmina impermeabilitzant flexible de polietilè amb ambdues cares revestides de fibres de polipropilè no teixides
Dades tècniques: Cost energètic 37.030 MJ; Emissió de CO2 1.838 kg; Codi LER 17 02 03; Massa de l'element 0.33 kg; Volum 0.00055 m3
Residus:
- embalatge: re170203 Plàstic; rendiment 0.052 kg

**mt09bmr220a** kg Morter cimentós impermeabilitzant flexible bicomponent
Dades tècniques: Cost energètic 3.896 MJ; Emissió de CO2 0.359 kg; Codi LER 17 01 01; Massa de l'element 1 kg; Volum 0.000667 m3
Residus:
- embalatge: re150101 Envasos de paper i cartró. (component de residu); rendiment 0.011 kg; Codi LER 15 01 01; Massa de l'element 1 kg; Volum 0.001333 m3
