# Impermeabilització de dutxa d'obra amb canaleta de drenatge, sistema Schlüter-KERDI-LINE "SCHLÜTER-SYSTEMS"

- Propietat de l'arxiu: CYPE Ingenieros S.A.
- Format: FIEBDC-3/2016
- Programa: Generador de preus de la construcció. CYPE Ingenieros, S.A.
- Data: 11/03/2024
- Divisa: EUR
- Costos indirectes: 3 %
- IVA: 21 %

## N Aïllaments e impermeabilitzacions

### NI Impermeabilitzacions

#### NIH Locals humits

**NIH120** U Impermeabilització de dutxa d'obra amb canaleta de drenatge, sistema Schlüter-KERDI-LINE "SCHLÜTER-SYSTEMS".
Impermeabilització de paraments verticals i horitzontals de dutxa d'obra amb canaleta de drenatge, sistema Schlüter-KERDI-LINE "SCHLÜTER-SYSTEMS", composta per, kit Schlüter-KERDI-LINE-H 40 GE 50 "SCHLÜTER-SYSTEMS", format per canaleta de drenatge d'acer inoxidable AISI 316L de 500 mm de longitud amb làmina impermeabilitzant flexible de polietilè, element portant de la canaleta de 78 mm d'altura, bonera sifònica de sortida horitzontal de 40 mm de diàmetre, tub de desguàs de 40 mm de diàmetre, maneguet amb reducció, per a unió amb junta elàstica, de 50 mm de diàmetre nominal en un extrem i 40 mm de diàmetre nominal en l'altre extrem, i dues peces per a la resolució d'angles interns en tractaments impermeabilitzants, amb unió termosegellada entre la canaleta i la làmina, reixeta amb marc per a encastar, d'acer inoxidable AISI 316L, acabat raspallat, Schlüter-KERDI-LINE-A 19 EB 50 "SCHLÜTER-SYSTEMS", de 500x74x19 mm i làmina impermeabilitzant flexible de polietilè, amb ambdues cares revestides de geotèxtil no teixit, Schlüter-KERDI 200 "SCHLÜTER-SYSTEMS", de 0,2 mm d'espessor, fixada al suport amb adhesiu cimentós d'enduriment normal C1. Inclús adhesiu bicomponent Schlüter-KERDI-COLL-L, banda de reforç Schlüter-KERDI-KEBA 100/125 i complements de reforç en tractament de punts singulars mitjançant l'ús de peces especials "SCHLÜTER-SYSTEMS" per a la resolució de 2 trobades amb canonades passants Schlüter-KERDI-KM.
Criteri de valoració econòmica: El preu no inclou la formació de pendents ni el revestiment.
Inclou: Tall i preparació de les làmines impermeabilitzants de polietilè. Estès de l'adhesiu cimentós. Col·locació de la impermeabilització. Col·locació i fixació del kit. Execució de reforços en punts singulars. Resolució d'unions. Segellat de juntes elàstiques. Col·locació de la reixeta.
Criteri d'amidament de projecte: Nombre d'unitats previstes, segons documentació gràfica de Projecte.
Criteri de mesura d'obra: Es mesurarà el nombre d'unitats realment executades segons especificacions de Projecte.

| Codi | Ut | Descripció | Rendiment | Preu | Import |
|---|---|---|---|---|---|
| mt15res100aaa1 | U | Kit Schlüter-KERDI-LINE-H 40 GE 50 "SCHLÜTER-SYSTEMS", format per canaleta de drenatge d'acer inoxidable AISI 316L de 500 mm de longitud amb làmina impermeabilitzant flexible de polietilè, element portant de la canaleta de 78 mm d'altura, bonera sifònica de sortida horitzontal de 40 mm de diàmetre, tub de desguàs de 40 mm de diàmetre, maneguet amb reducció, per a unió amb junta elàstica, de 50 mm de diàmetre nominal en un extrem i 40 mm de diàmetre nominal en l'altre extrem, i dues peces per a la resolució d'angles interns en tractaments impermeabilitzants, amb unió termosegellada entre la canaleta i la làmina, per a impermeabilització i desguàs de dutxa d'obra. (material) | 1 | 300.54 | 300.540 |
| mt09mcr021g | kg | Adhesiu cimentós d'enduriment normal, C1, segons UNE-EN 12004, color gris. (material) | 16 | 0.35 | 5.600 |
| mt15res010a | m² | Làmina impermeabilitzant flexible de polietilè, amb ambdues cares revestides de geotèxtil no teixit, Schlüter-KERDI 200 "SCHLÜTER-SYSTEMS", de 0,2 mm d'espessor. (material) | 8 | 19.66 | 157.280 |
| mt15res060d | kg | Adhesiu bicomponent, Schlüter-KERDI-COLL-L "SCHLÜTER-SYSTEMS", a base d'una dispersió acrílica sense dissolvents i pols de ciment, per la closa de juntes. (material) | 0.95 | 11.92 | 11.324 |
| mt15res020ob | m | Banda de segellat, Schlüter-KERDI-KEBA 100/125 "SCHLÜTER-SYSTEMS", de 125 mm d'amplada i 0,1 mm de gruix, per a làmina impermeabilitzant flexible de polietilè, amb ambdues cares revestides de geotèxtil no teixit, subministrada en rotllos de 30 m de longitud. (material) | 1.2 | 4.02 | 4.824 |
| mt15res050a | U | Peça per a la resolució de trobades amb canonades passants de 25 mm de diàmetre en tractaments impermeabilitzants, Schlüter-KERDI-KM "SCHLÜTER-SYSTEMS". (material) | 2 | 1.97 | 3.940 |
| mt15res105aaa1 | U | Reixeta amb marc per a encastar, d'acer inoxidable AISI 316L, acabat raspallat, Schlüter-KERDI-LINE-A 19 EB 50 "SCHLÜTER-SYSTEMS", de 500x74x19 mm, per a desguàs de dutxa d'obra. (material) | 1 | 245.75 | 245.750 |
| mo029 | h | Oficial 1ª aplicador de làmines impermeabilitzants. (mà d'obra) | 1.822 | 28.42 | 51.781 |
| mo067 | h | Ajudant aplicador de làmines impermeabilitzants. (mà d'obra) | 1.822 | 25.28 | 46.060 |
| % | % | Costos directes complementaris | 2 % | 827.099 | 16.542 |
|  |  | Costos directes |  |  | 843.641 |

Residus:
- col·locació: mt09mcr021g Adhesiu cimentós d'enduriment normal, C1, segons UNE-EN 12004, color gris; factor de residu 0.07
- col·locació: mt15res010a; factor de residu 0.03
- col·locació: mt15res020ob; factor de residu 0.0596667

## Recursos

**mt09mcr021g** kg Adhesiu cimentós d'enduriment normal, C1, segons UNE-EN 12004, color gris
Dades tècniques: Cost energètic 3.871 MJ; Emissió de CO2 0.344 kg; Codi LER 17 09 04; Massa de l'element 1 kg; Volum 0.000667 m3
Residus:
- embalatge: re170203 Plàstic. (component de residu); rendiment 0.003 kg; Codi LER 17 02 03; Massa de l'element 1 kg; Volum 0.001667 m3

**mt15res010a** m² Làmina impermeabilitzant flexible de polietilè
Dades tècniques: Cost energètic 29.332 MJ; Emissió de CO2 1.087 kg; Codi LER 17 06 04; Massa de l'element 0.19 kg; Volum 0.000317 m3
Residus:
- embalatge: re170203 Plàstic; rendiment 0.034 kg

**mt15res020ob** m Banda de segellat
Dades tècniques: Cost energètic 1.765 MJ; Emissió de CO2 0.064 kg; Codi LER 17 06 04; Massa de l'element 0.012 kg; Volum 0.00002 m3
Residus:
- embalatge: re170203 Plàstic; rendiment 0.001 kg
