# Impermeabilització de dutxa d'obra amb bonera, sistema "JIMTEN"

- Propietat de l'arxiu: CYPE Ingenieros S.A.
- Format: FIEBDC-3/2016
- Programa: Generador de preus de la construcció. CYPE Ingenieros, S.A.
- Data: 11/03/2024
- Divisa: EUR
- Costos indirectes: 3 %
- IVA: 21 %

## N Aïllaments e impermeabilitzacions

### NI Impermeabilitzacions

#### NIH Locals humits

**NIH170** U Impermeabilització de dutxa d'obra amb bonera, sistema "JIMTEN".
Impermeabilització de paraments verticals i horitzontals de dutxa d'obra amb bonera, sistema "JIMTEN", composta per bonera sifònica extensible de PVC, sèrie Camaleón, model S-522 "JIMTEN", de sortida horitzontal de 40 mm de diàmetre i 94 mm d'altura mínima, amb reixeta d'acer inoxidable model Camaleón 120, de 120x120 mm, acabat setinat, amb làmina impermeabilitzant flexible tipus EVAC premuntada, de 2,0x1,5 m, i làmina impermeabilitzant flexible tipus EVAC, A-145, de 0,42 mm d'espessor i 245 g/m², subministrada en rotllos de 2 m de longitud i 1,5 m d'amplada, fixada al suport amb adhesiu cimentós millorat C2 E.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rej010wrC | U | Bonera sifònica extensible de PVC, sèrie Camaleón, model S-522 "JIMTEN", de sortida horitzontal de 40 mm de diàmetre i 94 mm d'altura mínima, amb reixeta d'acer inoxidable model Camaleón 120, de 120x120 mm, acabat setinat, amb làmina impermeabilitzant flexible tipus EVAC premuntada, de 2,0x1,5 m, per a dutxa d'obra. (material) | 1 | 87.54 | 87.540 |
| mt09mcr250a | kg | Adhesiu cimentós millorat, C2 E, amb temps obert ampliat, segons UNE-EN 12004, per a la fixació de geomembranes, compost per ciments especials, àrids seleccionats i resines sintètiques. (material) | 17 | 0.7 | 11.900 |
| mt15rej100a | m² | Làmina impermeabilitzant flexible tipus EVAC, A-145 "JIMTEN", de 0,42 mm d'espessor i 245 g/m², subministrada en rotllos de 2 m de longitud i 1,5 m d'amplada, segons UNE-EN 13956. (material) | 5.25 | 40 | 210.000 |
| mo029 | h | Oficial 1ª aplicador de làmines impermeabilitzants. (mà d'obra) | 1.678 | 28.42 | 47.689 |
| mo067 | h | Ajudant aplicador de làmines impermeabilitzants. (mà d'obra) | 1.678 | 25.28 | 42.420 |
| % | % | Costos directes complementaris | 2 % | 399.549 | 7.991 |
|  |  | Costos directes |  |  | 407.540 |

Residus:
- col·locació: mt09mcr250a; factor de residu 0.07
- col·locació: mt15rej100a; factor de residu 0.035

## Recursos

**mt09mcr250a** kg Adhesiu cimentós millorat
Dades tècniques: Cost energètic 3.871 MJ; Emissió de CO2 0.344 kg; Codi LER 17 09 04; Massa de l'element 1 kg; Volum 0.000667 m3
Residus:
- embalatge: re170203 Plàstic. (component de residu); rendiment 0.003 kg; Codi LER 17 02 03; Massa de l'element 1 kg; Volum 0.001667 m3

**mt15rej100a** m² Làmina impermeabilitzant flexible tipus EVAC
Dades tècniques: Cost energètic 30.517 MJ; Emissió de CO2 1.515 kg; Codi LER 17 02 03; Massa de l'element 0.245 kg; Volum 0.000408 m3
Residus:
- embalatge: re170203 Plàstic; rendiment 0.07 kg
