# Segellat de junta de dilatació amb massilla bituminosa preemotllada

- Propietat de l'arxiu: CYPE Ingenieros S.A.
- Format: FIEBDC-3/2016
- Programa: Generador de preus de la construcció. CYPE Ingenieros, S.A.
- Data: 11/03/2024
- Divisa: EUR
- Costos indirectes: 3 %
- IVA: 21 %

## N Aïllaments e impermeabilitzacions

### NI Impermeabilitzacions

#### NIJ Junts

**NIJ010** m Segellat de junta de dilatació amb massilla bituminosa preemotllada.
Segellat de junta de dilatació de 15 mm d'amplada, en parament vertical exterior, amb cordó de reblert per a junta de dilatació, de massilla amb base bituminosa tipus BH-II, sobre fons de juntes per closa en cordons de polietilè expandit, de 20 mm de diàmetre; acabat mitjançant allisat del material amb espàtula.
Inclou: Neteja del suport. Protecció de la superfície contigua al junt. Reblert del fons del junt. Aplicació de la massilla. Allisat final amb espàtula.
Criteri d'amidament de projecte: Longitud mesurada segons documentació gràfica de Projecte.
Criteri de mesura d'obra: Es mesurarà la longitud realment executada segons especificacions de Projecte.

| Codi | Ut | Descripció | Rendiment | Preu | Import |
|---|---|---|---|---|---|
| mt15sja030bb | m | Fons de juntes per closa en cordons de polietilè expandit, de 20 mm de diàmetre, per a limitar la profunditat de la junta de dilatació. (material) | 1 | 0.24 | 0.240 |
| mt15sja010a | m | Cordó de reblert per a junta de dilatació, de massilla amb base bituminosa tipus BH-II, de 15 mm de diàmetre, segons UNE 104233. (material) | 1.05 | 2.07 | 2.174 |
| mo112 | h | Peó especialitzat construcció. (mà d'obra) | 0.48 | 24.59 | 11.803 |
| % | % | Costos directes complementaris | 2 % | 14.217 | 0.284 |
|  |  | Costos directes |  |  | 14.501 |

Residus:
- col·locació: mt15sja030bb; factor de residu 0.044
- col·locació: mt15sja010a; factor de residu 0.06

## Recursos

**mt15sja030bb** m Fons de juntes per closa en cordons de polietilè expandit
Dades tècniques: Cost energètic 8.448 MJ; Emissió de CO2 0.033 kg; Codi LER 17 02 03; Massa de l'element 0.022 kg; Volum 0.000037 m3
Residus:
- embalatge: re170201 Fusta. (component de residu); rendiment 0.04 kg; Codi LER 17 02 01; Massa de l'element 1 kg; Volum 0.000909 m3

**mt15sja010a** m Cordó de reblert per a junta de dilatació
Dades tècniques: Cost energètic 0.188 MJ; Emissió de CO2 0.051 kg; Codi LER 17 03 02; Massa de l'element 0.003 kg; Volum 0.000003 m3
Residus:
- embalatge: re150101 Envasos de paper i cartró. (component de residu); rendiment 0.058 kg; Codi LER 15 01 01; Massa de l'element 1 kg; Volum 0.001333 m3
