# Segellat de junta de dilatació amb massilla elàstica d'alta resistència als productes químics i petrolífers

- Propietat de l'arxiu: CYPE Ingenieros S.A.
- Format: FIEBDC-3/2016
- Programa: Generador de preus de la construcció. CYPE Ingenieros, S.A.
- Data: 11/03/2024
- Divisa: EUR
- Costos indirectes: 3 %
- IVA: 21 %

## N Aïllaments e impermeabilitzacions

### NI Impermeabilitzacions

#### NIJ Junts

**NIJ030** m Segellat de junta de dilatació amb massilla elàstica d'alta resistència als productes químics i petrolífers.
Segellat de junta de dilatació de 15 mm d'amplada, en parament vertical exterior, amb massilla elàstica tixòtropa bicomponent a base de polisulfur, de color gris, sobre cordó de polietilè expandit de cel·les tancades, de secció circular de 20 mm de diàmetre; acabat mitjançant allisat del material amb espàtula.
Inclou: Neteja del suport. Protecció de la superfície contigua al junt. Reblert del fons del junt. Aplicació de la massilla. Allisat final amb espàtula.
Criteri d'amidament de projecte: Longitud mesurada segons documentació gràfica de Projecte.
Criteri de mesura d'obra: Es mesurarà la longitud realment executada segons especificacions de Projecte.

| Codi | Ut | Descripció | Rendiment | Preu | Import |
|---|---|---|---|---|---|
| mt15bas010d | m | Cordó de polietilè expandit de cel·les tancades, de secció circular de 20 mm de diàmetre, per al replè de fons de junt. (material) | 1 | 0.16 | 0.160 |
| mt15bas235a | l | Massilla elàstica tixòtropa bicomponent a base de polisulfur, de color gris, amb alta resistència als productes químics i petrolífers, resistència a l'envelliment i als rajos UV, i elevades propietats elàstiques. (material) | 0.113 | 22.18 | 2.506 |
| mo112 | h | Peó especialitzat construcció. (mà d'obra) | 0.24 | 24.59 | 5.902 |
| % | % | Costos directes complementaris | 2 % | 8.568 | 0.171 |
|  |  | Costos directes |  |  | 8.739 |

Residus:
- col·locació: mt15bas010d Cordó de polietilè expandit de cel·les tancades, de secció circular de 20 mm de diàmetre, per al replè de fons de junt; factor de residu 0.044
- col·locació: mt15bas235a; factor de residu 0.03

## Recursos

**mt15bas010d** m Cordó de polietilè expandit de cel·les tancades, de secció circular de 20 mm de diàmetre, per al replè de fons de junt
Dades tècniques: Cost energètic 46.272 MJ; Emissió de CO2 1.374 kg; Codi LER 17 02 03; Massa de l'element 0.298 kg; Volum 0.000497 m3
Residus:
- embalatge: re170201 Fusta. (component de residu); rendiment 0.04 kg; Codi LER 17 02 01; Massa de l'element 1 kg; Volum 0.000909 m3

**mt15bas235a** l Massilla elàstica tixòtropa bicomponent a base de polisulfur
Dades tècniques: Cost energètic 0.629 MJ; Emissió de CO2 0.033 kg; Codi LER 17 09 04; Massa de l'element 1.67 kg; Volum 0.001113 m3
Residus:
- embalatge: re150104 Envasos metàl·lics. (component de residu); rendiment 0.064 kg; Codi LER 15 01 04; Massa de l'element 1 kg; Volum 0.001667 m3
