# Segellat de junt en estructura de hormigón en contacte amb l'aigua, amb massilla hidroexpansiva

- Propietat de l'arxiu: CYPE Ingenieros S.A.
- Format: FIEBDC-3/2016
- Programa: Generador de preus de la construcció. CYPE Ingenieros, S.A.
- Data: 11/03/2024
- Divisa: EUR
- Costos indirectes: 3 %
- IVA: 21 %

## N Aïllaments e impermeabilitzacions

### NI Impermeabilitzacions

#### NIJ Junts

**NIJ110** m Segellat de junt en estructura de hormigón en contacte amb l'aigua, amb massilla hidroexpansiva.
Segellat de junt en estructura de hormigón en contacte amb l'aigua, exposada a pressió hidrostàtica, temporal o permanent, amb massilla hidroexpansiva monocomponent.
Inclou: Neteja del suport. Aplicació de la massilla.
Criteri d'amidament de projecte: Longitud mesurada segons documentació gràfica de Projecte.
Criteri de mesura d'obra: Es mesurarà la longitud realment executada segons especificacions de Projecte.

| Codi | Ut | Descripció | Rendiment | Preu | Import |
|---|---|---|---|---|---|
| mt15bas200a | U | Cartutx de massilla hidroexpansiva monocomponent, de 310 ml, per impermeabilització de juntes. (material) | 0.26 | 23.39 | 6.081 |
| mo032 | h | Oficial 1ª aplicador de productes impermeabilitzants. (mà d'obra) | 0.006 | 28.42 | 0.171 |
| % | % | Costos directes complementaris | 2 % | 6.252 | 0.125 |
|  |  | Costos directes |  |  | 6.377 |

Residus:
- col·locació: mt15bas200a Cartutx de massilla hidroexpansiva monocomponent, de 310 ml, per impermeabilització de juntes; factor de residu 0.03

## Recursos

**mt15bas200a** U Cartutx de massilla hidroexpansiva monocomponent, de 310 ml, per impermeabilització de juntes
Dades tècniques: Cost energètic 19.376 MJ; Emissió de CO2 0.962 kg; Codi LER 17 09 04; Massa de l'element 0.45 kg; Volum 0.0003 m3
Residus:
- embalatge: re170203 Plàstic. (component de residu); rendiment 0.2 kg; Codi LER 17 02 03; Massa de l'element 1 kg; Volum 0.001667 m3
