# Impermeabilització de mur de formigó en contacte amb el terreny, per la seva cara exterior, amb geocompost de bentonita de sodi

- Propietat de l'arxiu: CYPE Ingenieros S.A.
- Format: FIEBDC-3/2016
- Programa: Generador de preus de la construcció. CYPE Ingenieros, S.A.
- Data: 11/03/2024
- Divisa: EUR
- Costos indirectes: 3 %
- IVA: 21 %

## N Aïllaments e impermeabilitzacions

### NI Impermeabilitzacions

#### NIM Murs en contacte amb el terreny

**NIM012** m² Impermeabilització de mur de formigó en contacte amb el terreny, per la seva cara exterior, amb geocompost de bentonita de sodi.
Impermeabilització de mur de formigó en contacte amb el terreny, per la seva cara exterior, amb geocompost de bentonita de sodi, de 6 mm d'espessor, format per un geotèxtil no teixit de polipropilè, de 200 g/m², 5 kg/m² de grànuls de bentonita de sodi natural i un geotèxtil teixit de polipropilè, de 110 g/m², col·locada amb cavalcaments, fixat amb puntes d'acer a l'encofrat del mur abans de formigonar. Inclús bentonita granular, per al segellat de junts en punts singulars i fleix d'acer galvanitzat per a acabat superior.
Inclou: Neteja i preparació de la superfície. Estesa i fixació del geocompost. Reblert, amb bentonita granular, del perímetre i de les trobades amb elements passants.
Criteri d'amidament de projecte: Superfície mesurada segons documentació gràfica de Projecte.
Criteri de mesura d'obra: Es mesurarà la superfície realment executada segons especificacions de Projecte, incloent els lliuraments i els solapes.

| Codi | Ut | Descripció | Rendiment | Preu | Import |
|---|---|---|---|---|---|
| mt08var015 | kg | Bentonita de sodi granular. (material) | 0.13 | 1.73 | 0.225 |
| mt15iea010g | m² | Geocompost de bentonita de sodi, de 6 mm d'espessor, format per un geotèxtil no teixit de polipropilè, de 200 g/m², 5 kg/m² de grànuls de bentonita de sodi natural i un geotèxtil teixit de polipropilè, de 110 g/m². (material) | 1.15 | 4.17 | 4.796 |
| mt08var060 | kg | Puntes d'acer de 20x100 mm. (material) | 0.1 | 8.75 | 0.875 |
| mt08eme051b | m | Fleix d'acer galvanitzat, de fixació. (material) | 1 | 0.29 | 0.290 |
| mo032 | h | Oficial 1ª aplicador de productes impermeabilitzants. (mà d'obra) | 0.192 | 28.42 | 5.457 |
| mo070 | h | Ajudant aplicador de productes impermeabilitzants. (mà d'obra) | 0.192 | 25.28 | 4.854 |
| % | % | Costos directes complementaris | 2 % | 16.497 | 0.330 |
|  |  | Costos directes |  |  | 16.827 |

Residus:
- col·locació: mt08var015 Bentonita de sodi granular; factor de residu 0.007
- col·locació: mt15iea010g; factor de residu 0.03
- col·locació: mt08var060 Puntes d'acer de 20x100 mm; factor de residu 0.0045
- col·locació: mt08eme051b Fleix d'acer galvanitzat, de fixació; factor de residu 1

## Recursos

**mt08var015** kg Bentonita de sodi granular
Dades tècniques: Cost energètic 0.100 MJ; Emissió de CO2 0.010 kg; Codi LER 01 04 09; Massa de l'element 1 kg; Volum 0.000625 m3

**mt15iea010g** m² Geocompost de bentonita de sodi
Dades tècniques: Cost energètic 35.895 MJ; Emissió de CO2 1.222 kg; Codi LER 17 06 04; Massa de l'element 5.75 kg; Volum 0.009583 m3
Residus:
- embalatge: re170203 Plàstic. (component de residu); rendiment 0.034 kg; Codi LER 17 02 03; Massa de l'element 1 kg; Volum 0.001667 m3

**mt08var060** kg Puntes d'acer de 20x100 mm
Dades tècniques: Cost energètic 9.830 MJ; Emissió de CO2 0.510 kg; Codi LER 17 04 05; Massa de l'element 1 kg; Volum 0.000476 m3

**mt08eme051b** m Fleix d'acer galvanitzat, de fixació
Dades tècniques: Cost energètic 3.93e-05 MJ; Emissió de CO2 2.04e-06 kg; Codi LER 17 04 05; Massa de l'element 0.000004 kg
