# Sistema "FAKRO" de ventana per a coberta plana

- Propietat de l'arxiu: CYPE Ingenieros S.A.
- Format: FIEBDC-3/2016
- Programa: Generador de preus de la construcció. CYPE Ingenieros, S.A.
- Data: 11/03/2024
- Divisa: EUR
- Costos indirectes: 3 %
- IVA: 21 %

## Q Cobertes

### QL Lluernaris

#### QLC Claraboies prefabricades

**QLC030** U Sistema "FAKRO" de ventana per a coberta plana.
Finestra per a coberta plana, model DMC-C P2 "FAKRO", practicable amb obertura projectant d'accionament manual fins a 15 cm mitjançant barra telescòpica, de 60x60 cm, marc i fulla de PVC, color blanc, cúpula exterior transparent, parabòlica, de policarbonat, amb revestiment interior amb resistència als raigs UV i doble envidriament de seguretat (laminar), model P2 (vidre interior laminar de 3+3 mm, cambra d'aire reomplerta de gas argó de 14 mm amb separador d'acer inoxidable i vidre exterior trempat de 4 mm). Totalment equipada, muntada i provada.
Inclou: Replanteig. Presentació, aplomat i anivellació del marc. Fixació del marc al buit deixat en el forjat. Segellat de junts perimetrals. Col·locació i fixació de la cúpula sobre el marc.
Criteri d'amidament de projecte: Nombre d'unitats previstes, segons documentació gràfica de Projecte.
Criteri de mesura d'obra: Es mesurarà el nombre d'unitats realment executades segons especificacions de Projecte.

| Codi | Ut | Descripció | Rendiment | Preu | Import |
|---|---|---|---|---|---|
| mt24vfk006a | U | Finestra per a coberta plana, model DMC-C P2 "FAKRO", practicable amb obertura projectant d'accionament manual fins a 15 cm mitjançant barra telescòpica, de 60x60 cm, marc i fulla de PVC, color blanc, cúpula exterior transparent, parabòlica, de policarbonat, amb revestiment interior amb resistència als raigs UV i doble envidriament de seguretat (laminar), model P2 (vidre interior laminar de 3+3 mm, cambra d'aire reomplerta de gas argó de 14 mm amb separador d'acer inoxidable i vidre exterior trempat de 4 mm). (material) | 1 | 669 | 669.000 |
| mo011 | h | Oficial 1ª muntador. (mà d'obra) | 1.678 | 29.34 | 49.233 |
| mo080 | h | Ajudant muntador. (mà d'obra) | 0.839 | 25.28 | 21.210 |
| % | % | Costos directes complementaris | 2 % | 739.443 | 14.789 |
|  |  | Costos directes |  |  | 754.232 |
