# Lluernari de plaques translúcides, en coberta inclinada de xapa perfilada d'acer

- Propietat de l'arxiu: CYPE Ingenieros S.A.
- Format: FIEBDC-3/2016
- Programa: Generador de preus de la construcció. CYPE Ingenieros, S.A.
- Data: 13/06/2024
- Divisa: EUR
- Costos indirectes: 3 %
- IVA: 21 %

## Q Cobertes

### QL Lluernaris

#### QLL De plaques translúcides sintètiques

**QLL030** m² Lluernari de plaques translúcides, en coberta inclinada de xapa perfilada d'acer.
Lluernari a una aigua en coberta inclinada de xapa perfilada d'acer. Amb placa translúcida trapezoïdal de policarbonat, amb pel·lícula protectora davant els raigs UV, de 3000 mm de longitud, 1110 mm d'amplada i 1 mm de gruix, amb una transmissió de lluminositat del 88%. Inclús accessoris de fixació de les plaques i silicona neutra oxímica, per closa de juntes.
Criteri de valoració econòmica: El preu no inclou l'estructura suport.
Inclou: Col·locació i fixació de les xapes. Resolució del perímetre interior i exterior del conjunt. Segellat elàstic de junts.
Criteri d'amidament de projecte: Superfície de l'aiguavés mesurada en veritable magnitud, segons documentació gràfica de Projecte.
Criteri de mesura d'obra: Es mesurarà, en veritable magnitud, la superfície realment executada segons especificacions de Projecte.

| Codi | Ut | Descripció | Rendiment | Preu | Import |
|---|---|---|---|---|---|
| mt13lpo150b | U | Placa translúcida trapezoïdal de policarbonat, amb pel·lícula protectora davant els raigs UV, de 3000 mm de longitud, 1110 mm d'amplada i 1 mm de gruix, amb una transmissió de lluminositat del 88%. (material) | 1.05 | 63.79 | 66.980 |
| mt13lpa100a | U | Kit d'accessoris de fixació, per a plaques de policarbonat cel·lular, en cobertes inclinades de panells sandvitx aïllants, format per perfils i grapes d'alumini i cargols autoroscants. (material) | 0.2 | 29.1 | 5.820 |
| mt22www050a | U | Cartutx de 300 ml de silicona neutra oxímica, d'elasticitat permanent i enduriment ràpid, color blanc, rang de temperatura de treball de -60 a 150°C, amb resistència als rajos UV, duresa Shore A aproximada de 22, segons UNE-EN ISO 868 i elongació a ruptura >= 800%, segons UNE-EN ISO 8339. (material) | 0.2 | 4.73 | 0.946 |
| mo011 | h | Oficial 1ª muntador. (mà d'obra) | 0.18 | 29.34 | 5.281 |
| mo080 | h | Ajudant muntador. (mà d'obra) | 0.18 | 25.28 | 4.550 |
| % | % | Costos directes complementaris | 2 % | 83.577 | 1.672 |
|  |  | Costos directes |  |  | 85.249 |

Residus:
- col·locació: mt22www050a; factor de residu 0.06

## Recursos

**mt13lpo150b** U Placa translúcida trapezoïdal de policarbonat
Dades tècniques: Cost energètic 580.738 MJ; Emissió de CO2 39.797 kg
Residus:
- embalatge: re150101 Envasos de paper i cartró. (component de residu); rendiment 0.072 kg; Codi LER 15 01 01; Massa de l'element 1 kg; Volum 0.001333 m3

**mt22www050a** U Cartutx de 300 ml de silicona neutra oxímica
Dades tècniques: Cost energètic 61.288 MJ; Emissió de CO2 2.605 kg; Codi LER 17 09 04; Massa de l'element 0.3 kg; Volum 0.0002 m3
Residus:
- embalatge: re170203 Plàstic. (component de residu); rendiment 0.1 kg; Codi LER 17 02 03; Massa de l'element 1 kg; Volum 0.001667 m3
