# Vora lateral de coberta amb perfil

- Propietat de l'arxiu: CYPE Ingenieros S.A.
- Format: FIEBDC-3/2016
- Programa: Generador de preus de la construcció. CYPE Ingenieros, S.A.
- Data: 11/03/2024
- Divisa: EUR
- Costos indirectes: 3 %
- IVA: 21 %

## Q Cobertes

### QR Acabaments

#### QRB Vora lateral

**QRB010** m Vora lateral de coberta amb perfil.
Vora lateral de coberta amb perfil escopidor d'alumini lacat, de 15 mm d'altura, color blanc RAL 9010 acabat brillant, amb perforacions trapezoïdals per a la seva fixació i goteró. Inclús adhesiu cimentós, peces especials i silicona neutra.
Inclou: Neteja i preparació de la superfície. Replanteig. Tall, col·locació i fixació del perfil.
Criteri d'amidament de projecte: Longitud mesurada segons documentació gràfica de Projecte.
Criteri de mesura d'obra: Es mesurarà la longitud realment executada segons especificacions de Projecte.

| Codi | Ut | Descripció | Rendiment | Preu | Import |
|---|---|---|---|---|---|
| mt09mcr021m | kg | Adhesiu cimentós millorat, C2, segons UNE-EN 12004, color gris. (material) | 0.18 | 0.41 | 0.074 |
| mt20pcs130aba1 | m | Perfil escopidor d'alumini lacat, de 15 mm d'altura, color blanc RAL 9010 acabat brillant, amb perforacions trapezoïdals per a la seva fixació i goteró, subministrat en barres de 2,5 m de longitud. (material) | 1.1 | 20.3 | 22.330 |
| mt15sja100 | U | Cartutx de massilla de silicona neutra. (material) | 0.01 | 3.13 | 0.031 |
| mo020 | h | Oficial 1ª construcció. (mà d'obra) | 0.18 | 28.42 | 5.116 |
| mo113 | h | Peó ordinari construcció. (mà d'obra) | 0.18 | 23.81 | 4.286 |
| % | % | Costos directes complementaris | 2 % | 31.837 | 0.637 |
|  |  | Costos directes |  |  | 32.474 |

Residus:
- col·locació: mt09mcr021m Adhesiu cimentós millorat, C2, segons UNE-EN 12004, color gris; factor de residu 0.07
- col·locació: mt20pcs130aba1; factor de residu 0.024
- col·locació: mt15sja100 Cartutx de massilla de silicona neutra; factor de residu 0.06

## Recursos

**mt09mcr021m** kg Adhesiu cimentós millorat, C2, segons UNE-EN 12004, color gris
Dades tècniques: Cost energètic 3.871 MJ; Emissió de CO2 0.344 kg; Codi LER 17 09 04; Massa de l'element 1 kg; Volum 0.000667 m3
Residus:
- embalatge: re170203 Plàstic. (component de residu); rendiment 0.003 kg; Codi LER 17 02 03; Massa de l'element 1 kg; Volum 0.001667 m3

**mt20pcs130aba1** m Perfil escopidor d'alumini lacat
Dades tècniques: Cost energètic 36.285 MJ; Emissió de CO2 2.579 kg; Codi LER 17 04 02; Massa de l'element 0.324 kg; Volum 0.000216 m3
Residus:
- embalatge: re170203 Plàstic; rendiment 0.008 kg

**mt15sja100** U Cartutx de massilla de silicona neutra
Dades tècniques: Cost energètic 87.088 MJ; Emissió de CO2 3.667 kg; Codi LER 17 09 04; Massa de l'element 0.45 kg; Volum 0.0003 m3
Residus:
- embalatge: re170203 Plàstic; rendiment 0.1 kg
