# Encontre de campana amb parament vertical

- Propietat de l'arxiu: CYPE Ingenieros S.A.
- Format: FIEBDC-3/2016
- Programa: Generador de preus de la construcció. CYPE Ingenieros, S.A.
- Data: 11/03/2024
- Divisa: EUR
- Costos indirectes: 3 %
- IVA: 21 %

## Q Cobertes

### QR Acabaments

#### QRE Encontres

**QRE020** m Encontre de campana amb parament vertical.
Trobada frontal de vessant amb parament vertical a coberta inclinada, impermeabilització amb banda autoadhesiva d'alumini, amb la superfície en relleu i revestida per una de les seves cares amb una capa adhesiva de butil de 0,15 mm d'espessor, de 30 cm d'amplada protegida amb perfil de xapa d'acer galvanitzat, rebut en regata del parament amb morter de ciment.
Inclou: Obertura de regata perimetral en el parament vertical. Col·locació de la banda autoadhesiva. Fixació del perfil metàl·lic. Segellat de junts.
Criteri d'amidament de projecte: Longitud mesurada en veritable magnitud, segons documentació gràfica de Projecte.
Criteri de mesura d'obra: Es mesurarà en veritable magnitud, la longitud realment executada segons especificacions de Projecte.

| Codi | Ut | Descripció | Rendiment | Preu | Import |
|---|---|---|---|---|---|
| mt13aev010aa | m | Banda autoadhesiva d'alumini, amb la superfície en relleu i revestida per una de les seves cares amb una capa adhesiva de butil de 0,15 mm d'espessor, de 30 cm d'amplada; per a l'impermeabilització de trobades. (material) | 1.1 | 10.43 | 11.473 |
| mt15acc020c | m | Perfil de xapa d'acer galvanitzat, espessor 0,8 mm, desenvolupament 300 mm, i 2 plecs. (material) | 1.1 | 2.04 | 2.244 |
| mt09mor010e | m³ | Morter de ciment CEM II/B-P 32,5 N tipus M-10, confeccionat en obra con 380 kg/m³ de ciment i una proporció en volum 1/4. (material) | 0.01 | 133.3 | 1.333 |
| mt15sja020a | U | Cartutx de massilla de poliuretà, de 310 cm³. (material) | 0.17 | 7.01 | 1.192 |
| mo011 | h | Oficial 1ª muntador. (mà d'obra) | 0.336 | 29.34 | 9.858 |
| mo080 | h | Ajudant muntador. (mà d'obra) | 0.336 | 25.28 | 8.494 |
| % | % | Costos directes complementaris | 2 % | 34.594 | 0.692 |
|  |  | Costos directes |  |  | 35.286 |

Residus:
- col·locació: mt13aev010aa; factor de residu 0.024
- col·locació: mt15acc020c Perfil de xapa d'acer galvanitzat, espessor 0,8 mm, desenvolupament 300 mm, i 2 plecs; factor de residu 0.0158735
- col·locació: mt09mor010e; factor de residu 0.0036
- col·locació: mt15sja020a Cartutx de massilla de poliuretà, de 310 cm³; factor de residu 0.06

## Recursos

**mt13aev010aa** m Banda autoadhesiva d'alumini
Dades tècniques: Cost energètic 363.493 MJ; Emissió de CO2 26.736 kg; Codi LER 17 04 02; Massa de l'element 3.24 kg; Volum 0.00216 m3
Residus:
- embalatge: re170203 Plàstic. (component de residu); rendiment 0.008 kg; Codi LER 17 02 03; Massa de l'element 1 kg; Volum 0.001667 m3

**mt15acc020c** m Perfil de xapa d'acer galvanitzat, espessor 0,8 mm, desenvolupament 300 mm, i 2 plecs
Dades tècniques: Cost energètic 59.281 MJ; Emissió de CO2 6.018 kg; Codi LER 17 04 05; Massa de l'element 2.34 kg; Volum 0.001114 m3
Residus:
- embalatge: re170203 Plàstic; rendiment 0.006 kg

**mt09mor010e** m³ Morter de ciment CEM II/B-P 32,5 N tipus M-10
Dades tècniques: Cost energètic 3724.000 MJ; Emissió de CO2 323.000 kg; Codi LER 17 01 01; Massa de l'element 1900 kg; Volum 1.266667 m3

**mt15sja020a** U Cartutx de massilla de poliuretà, de 310 cm³
Dades tècniques: Cost energètic 67.793 MJ; Emissió de CO2 3.302 kg; Codi LER 17 09 04; Massa de l'element 0.403 kg; Volum 0.000269 m3
Residus:
- embalatge: re170203 Plàstic; rendiment 0.1 kg
