# Sistema SIATE "ONDULINE" d'impermeabilització i aïllament tèrmic per l'exterior de cobertura inclinada

- Propietat de l'arxiu: CYPE Ingenieros S.A.
- Format: FIEBDC-3/2016
- Programa: Generador de preus de la construcció. CYPE Ingenieros, S.A.
- Data: 11/03/2024
- Divisa: EUR
- Costos indirectes: 3 %
- IVA: 21 %

## Q Cobertes

### QT Inclinades

#### QTX Sistemes de terrats

**QTX120** m² Sistema SIATE "ONDULINE" d'impermeabilització i aïllament tèrmic per l'exterior de cobertura inclinada.
Sistema SIATE "ONDULINE" d'impermeabilització i aïllament tèrmic per l'exterior de cobertura inclinada, sobre suport continu de formigó, compost per: LÀMINA PER AL CONTROL DEL VAPOR: fre de vapor amb estanquitat a l'aire, de polietilè, amb armadura, Ondutiss Barrier 110 "ONDULINE", de 110 g/m²; AÏLLAMENT TÈRMIC: plafó sandvitx encadellat, Ondutherm Basic A40+TPC10 "ONDULINE", fixat al suport mitjançant claus, Tac "ONDULINE"; IMPERMEABILITZACIÓ: placa sota teula, asfàltica DRS, BT-200 "ONDULINE", fixada al panell amb claus, Cap de PVC "ONDULINE"; COBERTURA: teules ceràmiques corbes, acabat amb engalba color vermell, 40,8x15x11,6 cm, fixades amb escuma de poliuretà, Ondufoam "ONDULINE" i ganxos "ONDULINE". Inclús grapes, cinta autoadhesiva per a segellat de junts, peça d'acabat de fusta per al tancament i protecció dels panells en ràfecs i laterals, massilla de poliuretà, Onduflex 300 (300 cm³) "ONDULINE", per a segellat de junts entre panells i làmina autoadhesiva autoprotegida Ondufilm "ONDULINE", per al segellat de junts entre panells i entre panells i trobades.
Criteri de valoració econòmica: El preu no inclou la superfície suport ni els punts singulars i les peces especials de la cobertura.
Inclou: Neteja de la superfície suport. Replanteig i tall dels panells. Col·locació i fixació del panell sandvitx. Col·locació i fixació de la làmina per al control del vapor. Tall de la cinta de segellat. Col·locació de la cinta de segellat. Col·locació i fixació de la placa sota teula. Segellat de junts. Fixació de les teules amb escuma.
Criteri d'amidament de projecte: Superfície de l'aiguavés mesurada en veritable magnitud, segons documentació gràfica de Projecte.
Criteri de mesura d'obra: Es mesurarà, en veritable magnitud, la superfície realment executada segons especificacions de Projecte.

| Codi | Ut | Descripció | Rendiment | Preu | Import |
|---|---|---|---|---|---|
| mt15reo060d | m² | Fre de vapor amb estanquitat a l'aire, de polietilè, amb armadura, Ondutiss Barrier 110 "ONDULINE", de 110 g/m², de 18 m de gruix d'aire equivalent enfront de la difusió de vapor d'aigua, segons UNE-EN 1931, estanquitat a l'aigua classe W3 segons UNE-EN 1928, (Euroclasse E de reacció al foc, segons UNE-EN 13501-1), amb resistència als rajos UV d'un mes, rang de temperatura de treball de -25 a 80°C, subministrat en rotllos de 1,50x20 m, segons UNE-EN 13984. (material) | 1.1 | 1.38 | 1.518 |
| mt15pdr300c | U | Grapa, d'acer galvanitzat, de 8 mm d'altura; per a la fixació de làmines per al control del vapor. (material) | 5 | 0.02 | 0.100 |
| mt15pdr050c | m | Cinta autoadhesiva, de polietilè, amb adhesiu acrílic sense dissolvents, armadura de polietilè i pel·lícula de separació de paper siliconat, de 0,34 mm d'espessor i 60 mm d'amplada, rang de temperatura de treball de -40 a 80°C, per al segellat en les trobades dels panells i per a la fixació i el segellat de làmines impermeabilitzants i per al control del vapor, subministrada en rotllos de 25 m de longitud. (material) | 1.02 | 1.53 | 1.561 |
| mt13pso015daa | m² | Plafó sandvitx encadellat, Ondutherm Basic A40+TPC10 "ONDULINE", compost de: nucli aïllant d'escuma de poliestirè extrusor de 40 mm d'espessor i cara interior de tauler contraxapat de pi, de 10 mm d'espessor. (material) | 1.05 | 32.84 | 34.482 |
| mt13lpo033d | U | Clau, Tac "ONDULINE", per fixació sobre suport de formigó. (material) | 6 | 0.11 | 0.660 |
| mt13bto025a | U | Massilla de poliuretà, Onduflex 300 (300 cm³) "ONDULINE", per a segellat de junts entre panells. (material) | 0.25 | 6.73 | 1.683 |
| mt13bto020b | m | Làmina autoadhesiva autoprotegida Ondufilm "ONDULINE", per al segellat de junts. (material) | 1 | 4.15 | 4.150 |
| mt13bto010te | m² | Placa sota teula, asfàltica DRS (doble capa protectora de resina i cavalcament de seguretat), BT-200 "ONDULINE", armada amb fibres minerals i vegetals més resina, de 2000 mm de longitud, 1050 mm d'amplada i 2,4 mm de gruix, segons UNE-EN 534. (material) | 1.25 | 7.91 | 9.888 |
| mt13lpo032f | U | Clau, Cap de PVC "ONDULINE", per a fixació sobre panell sandvitx. (material) | 3 | 0.07 | 0.210 |
| mt13tac050a | U | Teula ceràmica corba, acabat amb engalba color vermell, 40,8x15x11,6 cm, segons UNE-EN 1304. (material) | 36.6 | 0.88 | 32.208 |
| mt13bto040 | U | Ganxo "ONDULINE", per subjecció de teules a placa sota teula. (material) | 8 | 0.27 | 2.160 |
| mt13bto035a | U | Aerosol de 750 cm³ d'escuma de poliuretà monocomponent, Ondufoam "ONDULINE". (material) | 0.25 | 6.85 | 1.713 |
| mt13pso020a | m | Peça d'acabat de fusta per al tancament i protecció dels panells en ràfecs i laterals. (material) | 0.45 | 9.01 | 4.055 |
| mo011 | h | Oficial 1ª muntador. (mà d'obra) | 0.839 | 29.34 | 24.616 |
| mo080 | h | Ajudant muntador. (mà d'obra) | 0.839 | 25.28 | 21.210 |
| % | % | Costos directes complementaris | 2 % | 140.214 | 2.804 |
|  |  | Costos directes |  |  | 143.018 |

Residus:
- col·locació: mt15reo060d; factor de residu 0.06
- col·locació: mt15pdr050c; factor de residu 0.044
- col·locació: mt13pso015daa; factor de residu 0.006
- col·locació: mt13bto025a Massilla de poliuretà, Onduflex 300 (300 cm³) "ONDULINE", per a segellat de junts entre panells; factor de residu 0.06
- col·locació: mt13bto010te; factor de residu 0.06
- col·locació: mt13tac050a Teula ceràmica corba, acabat amb engalba color vermell, 40,8x15x11,6 cm, segons UNE-EN 1304; factor de residu 0.0578
- col·locació: mt13bto040 Ganxo "ONDULINE", per subjecció de teules a placa sota teula; factor de residu 0.0045
- col·locació: mt13bto035a Aerosol de 750 cm³ d'escuma de poliuretà monocomponent, Ondufoam "ONDULINE"; factor de residu 0.024

## Recursos

**mt15reo060d** m² Fre de vapor amb estanquitat a l'aire
Dades tècniques: Cost energètic 20.140 MJ; Emissió de CO2 0.747 kg; Codi LER 17 06 04; Massa de l'element 0.13 kg; Volum 0.000217 m3
Residus:
- embalatge: re170203 Plàstic. (component de residu); rendiment 0.024 kg; Codi LER 17 02 03; Massa de l'element 1 kg; Volum 0.001667 m3

**mt15pdr300c** U Grapa, d'acer galvanitzat, de 8 mm d'altura; per a la fixació de làmines per al control del vapor
Dades tècniques: Cost energètic 0.713 MJ; Emissió de CO2 1.122 kg
Residus:
- embalatge: re150101 Envasos de paper i cartró. (component de residu); rendiment 1.32 kg; Codi LER 15 01 01; Massa de l'element 1 kg; Volum 0.001333 m3

**mt15pdr050c** m Cinta autoadhesiva
Dades tècniques: Cost energètic 8.037 MJ; Emissió de CO2 0.018 kg; Codi LER 17 02 03; Massa de l'element 0.019 kg; Volum 0.000032 m3
Residus:
- embalatge: re170201 Fusta. (component de residu); rendiment 0.04 kg; Codi LER 17 02 01; Massa de l'element 1 kg; Volum 0.000909 m3

**mt13pso015daa** m² Plafó sandvitx encadellat
Dades tècniques: Cost energètic 302.674 MJ; Emissió de CO2 6.387 kg; Codi LER 17 02 01; Massa de l'element 5.9 kg; Volum 0.005364 m3
Residus:
- embalatge: re170203 Plàstic; rendiment 0.032 kg

**mt13bto025a** U Massilla de poliuretà, Onduflex 300 (300 cm³) "ONDULINE", per a segellat de junts entre panells
Dades tècniques: Cost energètic 12.716 MJ; Emissió de CO2 0.628 kg; Codi LER 17 09 04; Massa de l'element 0.021 kg; Volum 0.000014 m3
Residus:
- embalatge: re170203 Plàstic; rendiment 0.1 kg

**mt13bto010te** m² Placa sota teula
Dades tècniques: Cost energètic 134.914 MJ; Emissió de CO2 4.072 kg; Codi LER 17 03 02; Massa de l'element 3 kg; Volum 0.003 m3
Residus:
- embalatge: re170201 Fusta; rendiment 0.017 kg
- embalatge: re170203 Plàstic; rendiment 0.005 kg

**mt13tac050a** U Teula ceràmica corba, acabat amb engalba color vermell, 40,8x15x11,6 cm, segons UNE-EN 1304
Dades tècniques: Cost energètic 5.610 MJ; Emissió de CO2 0.274 kg; Codi LER 17 01 03; Massa de l'element 1.35 kg; Volum 0.00108 m3
Residus:
- embalatge: re170201 Fusta; rendiment 0.003 kg
- embalatge: re170203 Plàstic; rendiment 0.002 kg

**mt13bto040** U Ganxo "ONDULINE", per subjecció de teules a placa sota teula
Dades tècniques: Cost energètic 0.053 MJ; Emissió de CO2 0.004 kg; Codi LER 17 04 05; Massa de l'element 0.004 kg; Volum 0.000002 m3
Residus:
- embalatge: re150101 Envasos de paper i cartró; rendiment 0.001 kg

**mt13bto035a** U Aerosol de 750 cm³ d'escuma de poliuretà monocomponent, Ondufoam "ONDULINE"
Dades tècniques: Cost energètic 4.178 MJ; Emissió de CO2 0.208 kg; Codi LER 17 06 04; Massa de l'element 0.01875 kg; Volum 0.000031 m3
Residus:
- embalatge: re150104 Envasos metàl·lics. (component de residu); rendiment 0.15 kg; Codi LER 15 01 04; Massa de l'element 1 kg; Volum 0.001667 m3
