# Coberta inclinada, sistema Tectum First "BMI"

- Propietat de l'arxiu: CYPE Ingenieros S.A.
- Format: FIEBDC-3/2016
- Programa: Generador de preus de la construcció. CYPE Ingenieros, S.A.
- Data: 11/03/2024
- Divisa: EUR
- Costos indirectes: 3 %
- IVA: 21 %

## Q Cobertes

### QT Inclinades

#### QTX Sistemes de terrats

**QTX180** m² Coberta inclinada, sistema Tectum First "BMI".
Coberta inclinada, sistema Tectum First "BMI", amb una pendent mínima del 37%, sobre suport continu de formigó. IMPERMEABILITZACIÓ I LÀMINA PER AL CONTROL DEL VAPOR: fre de vapor, de polipropilè, amb armadura, Vaporoll Vapotech 25 "BMI", de 120 g/m², de 16 m de gruix d'aire equivalent enfront de la difusió de vapor d'aigua, segons UNE-EN 1931, estanquitat a l'aigua classe W1 segons UNE-EN 1928, (Euroclasse F de reacció al foc, segons UNE-EN 13501-1), amb cavalcaments; AÏLLAMENT TÈRMIC: panell d'escuma de poliisocianurat, Clima First "BMI", segons UNE-EN 13165, de superfície llisa i mecanitzat lateral recte, revestit per una de les seves cares amb una làmina d'alumini i per l'altra cara amb un film impermeable, amb cavalcaments autoadhesius, de 70 mm d'espessor, a topall, amb fixacions mecàniques; COBERTURA: teules ceràmiques planes Klínker Virtus "BMI", acabat Rojo, 45,8x25,8 cm, sobre enllistonat doble de llistons d'acer galvanitzat R-20 "BMI", de 20 mm d'amplada d'ànima, i 13,6 mm de longitud de cada ala i llistons d'acer galvanitzat R-30 "BMI", de 30 mm d'amplada d'ànima, i 15 mm de longitud de cada ala. Inclús grapes, cinta autoadhesiva Divoroll Tape "BMI" per a segellat de junts; fixacions mecàniques per a panells aïllants de poliestirè expandit "BMI"; pinta de ràfec "BMI" per evitar l'entrada de fulles i ocells sense obstaculitzar la ventilació; cargols rosca-xapa per a la fixació de les teules; adhesiu de segellat, Divoroll Sealing Compound MDE "BMI", per al segellat de perforacions realitzades en cobertures de teules sobre suport de formigó; banda impermeabilitzant i transpirable de polipropilè, Figaroll Plus "BMI"; suports d'alumini, "BMI"; llistó de carener "BMI" i ganxos d'alumini, "BMI".
Criteri de valoració econòmica: El preu no inclou la superfície suport ni els punts singulars de la cobertura.
Inclou: Neteja de la superfície suport. Col·locació i fixació de la làmina per al control del vapor. Tall de la cinta de segellat. Col·locació de la cinta de segellat. Col·locació del llistó de ràfec. Replanteig i tall dels panells aïllants. Col·locació de l'aïllament. Segellat de junts. Replanteig i tall de les llates d'empostissar. Fixació de l'enllistonat a intervals regulars. Fixació de l'aïllament. Fixació de la pinta de ràfec. Col·locació del llistó de carener. Col·locació de la banda autoadhesiva. Fixació de les teules sobre els llistons amb cargols.
Criteri d'amidament de projecte: Superfície de l'aiguavés mesurada en veritable magnitud, segons documentació gràfica de Projecte.
Criteri de mesura d'obra: Es mesurarà, en veritable magnitud, la superfície realment executada segons especificacions de Projecte.

| Codi | Ut | Descripció | Rendiment | Preu | Import |
|---|---|---|---|---|---|
| mt16pob010a | m² | Panell d'escuma de poliisocianurat, Clima First "BMI", segons UNE-EN 13165, de superfície llisa i mecanitzat lateral recte, revestit per una de les seves cares amb una làmina d'alumini i per l'altra cara amb un film impermeable, amb cavalcaments autoadhesius, de 70 mm d'espessor, resistència a compressió 150 kPa, resistència tèrmica 3,05 m²K/W, conductivitat tèrmica 0,023 W/(mK), Euroclasse E de reacció al foc segons UNE-EN 13501-1. (material) | 1.05 | 47.95 | 50.348 |
| mt15pdb040a | m² | Fre de vapor, de polipropilè, amb armadura, Vaporoll Vapotech 25 "BMI", de 120 g/m², de 16 m de gruix d'aire equivalent enfront de la difusió de vapor d'aigua, segons UNE-EN 1931, estanquitat a l'aigua classe W1 segons UNE-EN 1928, (Euroclasse F de reacció al foc, segons UNE-EN 13501-1), amb resistència als rajos UV d'un mes, rang de temperatura de treball de -25 a 90°C, subministrat en rotllos de 1,50x50 m, segons UNE-EN 13984. (material) | 1.1 | 1.24 | 1.364 |
| mt15pdb100a | m | Cinta autoadhesiva Divoroll Tape "BMI", amb adhesiu acrílic sense dissolvents, amb armadura i pel·lícula de separació, de 0,27 mm d'espessor i 60 mm d'amplada, rang de temperatura de treball de -40 a 80°C, per a la fixació i el segellat de làmines impermeabilitzants i per al control del vapor, subministrada en rotllos de 25 m de longitud. (material) | 0.6 | 0.73 | 0.438 |
| mt13blb010a | m | Llistó d'acer galvanitzat R-20 "BMI", de 20 mm d'amplada d'ànima, i 13,6 mm de longitud de cada ala. (material) | 2.5 | 1.82 | 4.550 |
| mt13blb010b | m | Llistó d'acer galvanitzat R-30 "BMI", de 30 mm d'amplada d'ànima, i 15 mm de longitud de cada ala. (material) | 2 | 2.46 | 4.920 |
| mt16aam010b | U | Fixació mecànica per a panells aïllants de poliestirè expandit "BMI", col·locats directament sobre la superfície suport de formigó. (material) | 4 | 0.5 | 2.000 |
| mt13tpi010a | U | Teula ceràmica plana Klínker Virtus "BMI", acabat Rojo, 45,8x25,8 cm, segons UNE-EN 1304. (material) | 11.5 | 2.63 | 30.245 |
| mt13blb015a | U | Adhesiu de segellat, Divoroll Sealing Compound MDE "BMI". (material) | 0.013 | 27 | 0.351 |
| mt13tpi015a | U | Teula ceràmica de ventilació "BMI", acabat Rojo, 45,8x25,8 cm, per a teules planes alacantines Klínker Virtus, segons UNE-EN 1304. (material) | 0.1 | 28.71 | 2.871 |
| mt13blb060b | U | Reixeta d'acer inoxidable, per a teules ceràmiques de ventilació Klínker Virtus "BMI". (material) | 0.1 | 4.85 | 0.485 |
| mt13blb030b | m | Pinta de ràfec "BMI", acabat llis, de polietilè d'alta densitat (HDPE), color vermell, de 70 mm d'altura; per evitar l'entrada de fulles i ocells sense obstaculitzar la ventilació en cobertes inclinades. (material) | 0.1 | 1.3 | 0.130 |
| mt13blb020a | m | Banda impermeabilitzant i transpirable de polipropilè, Figaroll Plus "BMI", de 28 cm d'amplada; per a l'impermeabilització de careners. (material) | 0.1 | 10 | 1.000 |
| mt13blb070 | U | Suport d'alumini, per a l'execució de punts singulars a cobertes inclinades "BMI". (material) | 0.2 | 1.32 | 0.264 |
| mt13blb040 | m | Llistó de carener, de xapa galvanitzada, per a la subjecció de les teules. (material) | 0.1 | 4.12 | 0.412 |
| mt13blb050 | U | Ganxos d'alumini, "BMI", per a la fixació de les teules en cobertes inclinades. (material) | 0.2 | 0.55 | 0.110 |
| mt13tpi011a | U | Cavalló ceràmic Triangular Plus "BMI", acabat Rojo, 45,5x24 cm, per a teules planes alacantines Klínker Virtus, segons UNE-EN 1304. (material) | 0.2 | 11.6 | 2.320 |
| mt13blw101 | U | Cargol rosca-xapa per subjecció de teules a llistó. (material) | 4.5 | 0.06 | 0.270 |
| mo011 | h | Oficial 1ª muntador. (mà d'obra) | 0.839 | 29.34 | 24.616 |
| mo080 | h | Ajudant muntador. (mà d'obra) | 0.839 | 25.28 | 21.210 |
| % | % | Costos directes complementaris | 2 % | 147.904 | 2.958 |
|  |  | Costos directes |  |  | 150.862 |
