# Esmalt sobre fusteria d'acer

- Propietat de l'arxiu: CYPE Ingenieros S.A.
- Format: FIEBDC-3/2016
- Programa: Generador de preus de la construcció. CYPE Ingenieros, S.A.
- Data: 13/06/2024
- Divisa: EUR
- Costos indirectes: 3 %
- IVA: 21 %

## R Revestiments i extradossats

### RN Pintures sobre suport metàl·lic

#### RNE Esmalts

**RNE030** m² Esmalt sobre fusteria d'acer.
Aplicació manual de dues mans d'esmalt sintètic d'assecat ràpid, a base de resines alquídiques, color blanc, acabat brillant, (rendiment: 0,077 l/m² cada mà); prèvia aplicació d'una mà d'emprimació sintètica antioxidant d'assecat ràpid, a base de resines alquídiques, color gris, acabat mat (rendiment: 0,125 l/m²), sobre porta interior, cega, d'acer.
Inclou: Preparació i neteja de la superfície suport. Aplicació d'una mà d'emprimació. Aplicació de dues mans d'acabat.
Criteri d'amidament de projecte: Superfície mesurada segons documentació gràfica de Projecte, sense descomptar buits, per totes dues cares, incloent els tapajunts.
Criteri de mesura d'obra: Es mesurarà la superfície realment executada segons especificacions de Projecte, per totes dues cares, incloent els tapajunts.

| Codi | Ut | Descripció | Rendiment | Preu | Import |
|---|---|---|---|---|---|
| mt27pfi200a | l | Emprimació sintètica antioxidant d'assecat ràpid, color gris, acabat mat, a base de resines alquídiques, pigments orgànics, pigments inorgànics, pigments antioxidants i dissolvent formulat a base d'una mescla d'hidrocarburs, per aplicar amb brotxa, corró o pistola sobre superfícies metàl·liques. (material) | 0.125 | 3.11 | 0.389 |
| mt27ess200a | l | Esmalt sintètic d'assecat ràpid, per a interior, color blanc, acabat brillant, a base de resines alquídiques, pigments orgànics, pigments inorgànics, pigments antioxidants i dissolvent formulat a base d'una mescla d'hidrocarburs, per aplicar amb brotxa, corró o pistola sobre superfícies metàl·liques. (material) | 0.154 | 13.28 | 2.045 |
| mo038 | h | Oficial 1ª pintor. (mà d'obra) | 0.704 | 28.42 | 20.008 |
| mo076 | h | Ajudant pintor. (mà d'obra) | 0.14 | 25.28 | 3.539 |
| % | % | Costos directes complementaris | 2 % | 25.981 | 0.520 |
|  |  | Costos directes |  |  | 26.501 |

Residus:
- col·locació: mt27ess200a; factor de residu 0.0275

## Recursos

**mt27ess200a** l Esmalt sintètic d'assecat ràpid
Dades tècniques: Cost energètic 48.673 MJ; Emissió de CO2 2.569 kg; Codi LER 08 01 11; Massa de l'element 1.09 kg; Volum 0.001211 m3
Residus:
- embalatge: re150104 Envasos metàl·lics. (component de residu); rendiment 0.057 kg; Codi LER 15 01 04; Massa de l'element 1 kg; Volum 0.001667 m3
