# Parquet mosaic

- Propietat de l'arxiu: CYPE Ingenieros S.A.
- Format: FIEBDC-3/2016
- Programa: Generador de preus de la construcció. CYPE Ingenieros, S.A.
- Data: 11/03/2024
- Divisa: EUR
- Costos indirectes: 3 %
- IVA: 21 %

## R Revestiments i extradossats

### RS Paviments

#### RSM De fusta

**RSM030** m² Parquet mosaic.
Parquet mosaic de marqueteria, format per llistons d'empostissar de fusta de roure, de 120x24x8 mm, adossades unes a altres però no unides entre sí, col·locades amb d'adhesiu a base de poliuretà a trencajunts. Inclús ribotat, fregat amb paper de vidre, empastat, aplicació de fons i envernissat final amb tres mans de vernís de poliuretà de dos components P-6/8.
Inclou: Abocat i estesa sobre el suport de l'adhesiu. Col·locació de las planxes de parquet. Neteja de l'adhesiu sobrant. Ribotat i fregat amb paper de vidre de la superfície. Empastat i aplicació de fons. Envernissat.
Criteri d'amidament de projecte: Superfície útil, mesura segons documentació gràfica de Projecte. No s'ha incrementat l'amidament per trencaments i retallades, ja que en la descomposició s'ha considerat un 5% més de peces.
Criteri de mesura d'obra: Es mesurarà la superfície realment executada segons especificacions de Projecte.

| Codi | Ut | Descripció | Rendiment | Preu | Import |
|---|---|---|---|---|---|
| mt18mva040 | kg | Adhesiu de reacció de poliuretà, per enganxar fusta. (material) | 1.1 | 3.33 | 3.663 |
| mt18mpm010a | m² | Llistó d'empostissar de marqueteria, fusta massissa de roure, 120x24x8 mm. (material) | 1.02 | 11.57 | 11.801 |
| mt27tmp010 | l | Vernís de poliuretà de dos components P-6/8. (material) | 0.9 | 9.89 | 8.901 |
| mq08war160 | h | Polidora d'aplicació en paviments de fusta, equipada amb corrons per a llima i sistema d'aspiració. (maquinària) | 0.15 | 4.76 | 0.714 |
| mo025 | h | Oficial 1ª instal·lador de paviments de fusta. (mà d'obra) | 1.019 | 28.42 | 28.960 |
| mo063 | h | Ajudant instal·lador de paviments de fusta. (mà d'obra) | 0.42 | 25.28 | 10.618 |
| % | % | Costos directes complementaris | 2 % | 64.657 | 1.293 |
|  |  | Costos directes |  |  | 65.950 |

Residus:
- col·locació: mt18mva040 Adhesiu de reacció de poliuretà, per enganxar fusta; factor de residu 0.046245
- col·locació: mt18mpm010a Llistó d'empostissar de marqueteria, fusta massissa de roure, 120x24x8 mm; factor de residu 0.014
- col·locació: mt27tmp010 Vernís de poliuretà de dos components P-6/8; factor de residu 0.055

## Recursos

**mt18mva040** kg Adhesiu de reacció de poliuretà, per enganxar fusta
Dades tècniques: Cost energètic 144.471 MJ; Emissió de CO2 7.014 kg; Codi LER 17 09 04; Massa de l'element 1 kg; Volum 0.000667 m3
Residus:
- embalatge: re170203 Plàstic. (component de residu); rendiment 0.003 kg; Codi LER 17 02 03; Massa de l'element 1 kg; Volum 0.001667 m3

**mt18mpm010a** m² Llistó d'empostissar de marqueteria, fusta massissa de roure, 120x24x8 mm
Dades tècniques: Cost energètic 521.815 MJ; Emissió de CO2 -6.961 kg; Codi LER 17 02 01; Massa de l'element 3.82 kg; Volum 0.003473 m3
Residus:
- embalatge: re170203 Plàstic; rendiment 0.03 kg

**mt27tmp010** l Vernís de poliuretà de dos components P-6/8
Dades tècniques: Cost energètic 28.340 MJ; Emissió de CO2 1.683 kg; Codi LER 08 01 11; Massa de l'element 0.88 kg; Volum 0.000978 m3
Residus:
- embalatge: re150104 Envasos metàl·lics. (component de residu); rendiment 0.038 kg; Codi LER 15 01 04; Massa de l'element 1 kg; Volum 0.001667 m3
