# Vàter bidet de porcellana sanitària, "GEBERIT"

- Propietat de l'arxiu: CYPE Ingenieros S.A.
- Format: FIEBDC-3/2016
- Programa: Generador de preus de la construcció. CYPE Ingenieros, S.A.
- Data: 11/03/2024
- Divisa: EUR
- Costos indirectes: 3 %
- IVA: 21 %

## S Senyalització i equipament

### SA Aparells sanitaris

#### SAA Vàters bidet

**SAA010** U Vàter bidet de porcellana sanitària, "GEBERIT".
Vàter bidet suspès, de porcellana sanitària, de color blanc, sèrie AquaClean, codi de comanda 146.202.11.1, model Mera Classic "GEBERIT", de 395x590x350 mm, alimentació a 230 V i 50 Hz, amb seient i tapa, amb funció de tancament esmorteït, tapa amb obertura automàtica, sistema híbrid d'aigua calenta amb connexió a la xarxa d'aigua calenta i dipòsit d'aigua calenta integrat, unitat d'extracció d'olors, braç d'assecador extensible, assecador activable, kit de connexió de subministrament, programa de descalcificació, líquid descalcificador, braç de dutxa extensible, dutxa de dos raigs amb temperatura, intensitat de l'aigua i temps de flux ajustables, amb tecnologia WhirlSpray, capçal femení separat, protegit en posició de repòs, kit de neteja, joc de maneguets per a vàter, comandament a distància amb suport mural i fixacions. Inclús silicona per a segellat de junts.
Inclou: Replanteig. Col·locació i fixació de l'aparell. Connexió a la xarxa d'evacuació. Connexió a les xarxes d'aigua freda i calenta. Connexió a la xarxa elèctrica. Muntatge d'accessoris i complements. Comprovació del seu correcte funcionament. Segellat de junts.
Criteri d'amidament de projecte: Nombre d'unitats previstes, segons documentació gràfica de Projecte.
Criteri de mesura d'obra: Es mesurarà el nombre d'unitats realment col·locades segons especificacions de Projecte.

| Codi | Ut | Descripció | Rendiment | Preu | Import |
|---|---|---|---|---|---|
| mt30geb560a | U | Vàter bidet suspès, de porcellana sanitària, de color blanc, sèrie AquaClean, codi de comanda 146.202.11.1, model Mera Classic "GEBERIT", de 395x590x350 mm, alimentació a 230 V i 50 Hz, amb seient i tapa, amb funció de tancament esmorteït, tapa amb obertura automàtica, sistema híbrid d'aigua calenta amb connexió a la xarxa d'aigua calenta i dipòsit d'aigua calenta integrat, unitat d'extracció d'olors, braç d'assecador extensible, assecador activable, kit de connexió de subministrament, programa de descalcificació, líquid descalcificador, braç de dutxa extensible, dutxa de dos raigs amb temperatura, intensitat de l'aigua i temps de flux ajustables, amb tecnologia WhirlSpray, capçal femení separat, protegit en posició de repòs, kit de neteja, joc de maneguets per a vàter, comandament a distància amb suport mural i fixacions. (material) | 1 | 4990 | 4990.000 |
| mt30www005 | U | Cartutx de 300 ml de silicona àcida monocomponent, fungicida, per a segellat de junts en ambients humits. (material) | 0.012 | 7.5 | 0.090 |
| mo008 | h | Oficial 1ª lampista. (mà d'obra) | 1.798 | 29.34 | 52.753 |
| % | % | Costos directes complementaris | 2 % | 5042.843 | 100.857 |
|  |  | Costos directes |  |  | 5143.700 |

Residus:
- col·locació: mt30www005 Cartutx de 300 ml de silicona àcida monocomponent, fungicida, per a segellat de junts en ambients humits; factor de residu 0.06

## Recursos

**mt30www005** U Cartutx de 300 ml de silicona àcida monocomponent, fungicida, per a segellat de junts en ambients humits
Dades tècniques: Cost energètic 87.088 MJ; Emissió de CO2 3.667 kg; Codi LER 17 09 04; Massa de l'element 0.45 kg; Volum 0.0003 m3
Residus:
- embalatge: re170203 Plàstic. (component de residu); rendiment 0.1 kg; Codi LER 17 02 03; Massa de l'element 1 kg; Volum 0.001667 m3
