# Separador d'urinaris de vidre trempat

- Propietat de l'arxiu: CYPE Ingenieros S.A.
- Format: FIEBDC-3/2016
- Programa: Generador de preus de la construcció. CYPE Ingenieros, S.A.
- Data: 11/03/2024
- Divisa: EUR
- Costos indirectes: 3 %
- IVA: 21 %

## S Senyalització i equipament

### SA Aparells sanitaris

#### SAU Urinaris

**SAU093** U Separador d'urinaris de vidre trempat.
Separador d'urinaris de vidre trempat, acabat setinat, de color blanc, codi de comanda, de 432x754x40 mm.
Inclou: Col·locació i fixació.
Criteri d'amidament de projecte: Nombre d'unitats previstes, segons documentació gràfica de Projecte.
Criteri de mesura d'obra: Es mesurarà el nombre d'unitats realment col·locades segons especificacions de Projecte.

| Codi | Ut | Descripció | Rendiment | Preu | Import |
|---|---|---|---|---|---|
| mt30uge310e | U | Separador d'urinaris de vidre trempat, acabat setinat, de color blanc, codi de comanda, de 432x754x40 mm, amb tapa, suport mural acabat anoditzat, raspallat amb resistència a la corrosió i fixacions. (material) | 1 | 700.63 | 700.630 |
| mo008 | h | Oficial 1ª lampista. (mà d'obra) | 0.599 | 29.34 | 17.575 |
| % | % | Costos directes complementaris | 2 % | 718.205 | 14.364 |
|  |  | Costos directes |  |  | 732.569 |
