# Mobiliari complet en cuina amb front de fusta

- Propietat de l'arxiu: CYPE Ingenieros S.A.
- Format: FIEBDC-3/2016
- Programa: Generador de preus de la construcció. CYPE Ingenieros, S.A.
- Data: 11/03/2024
- Divisa: EUR
- Costos indirectes: 3 %
- IVA: 21 %

## S Senyalització i equipament

### SC Cuines/eixides

#### SCM Mobles

**SCM026** U Mobiliari complet en cuina amb front de fusta.
Mobiliari complet en cuina compost per 3,5 m de mobles baixos amb sòcol inferior i 3,5 m de mobles alts, realitzat amb fronts de cuina constituïts per tauler enllistonat de fusta de pi, classe SWP/2 NS, per a ús en ambient humit, de 19 mm d'espessor, amb els caires vists, acabats amb vernís de poliuretà; muntats sobre els cossos dels mobles constituïts per nucli de tauler de partícules tipus P2 d'interior, per a ús en ambient sec, de 16 mm d'espessor, xapa posterior de 6 mm d'espessor, amb recobriment melamínic acabat brillant amb paper decoratiu de color beige, impregnat amb resina melamínica i caires termoplàstics d'ABS. Inclús muntatge de calaixos i baldes del mateix material que el cos, frontisses, potes regulables per a mobles baixos guies de calaixos i altres ferramentes de qualitat bàsica, instal·lats en els cossos dels mobles i agafadors, poms, sistemes d'obertura automàtica, i altres ferramentes de la sèrie bàsica, fixats en els fronts de cuina.
Criteri de valoració econòmica: El preu no inclou el taulell, els electrodomèstics ni l'aigüera.
Inclou: Replanteig de la posició i dels punts de subjecció. Col·locació, fixació i anivellació dels cossos dels mobles. Col·locació i fixació de frontisses i lleixes. Col·locació de fronts i calaixos. Col·locació dels tiradors en fronts i calaixos. Col·locació del sòcol. Neteja i retirada de restes a contenidor.
Criteri d'amidament de projecte: Nombre d'unitats previstes, segons documentació gràfica de Projecte. No s'han duplicat cantonades en l'amidament de la longitud dels fronts de mobles alts i baixos.
Criteri de mesura d'obra: Es mesurarà el nombre d'unitats realment executades segons especificacions de Projecte.

| Codi | Ut | Descripció | Rendiment | Preu | Import |
|---|---|---|---|---|---|
| mt32cue010aga | m | Cos per a mobles baixos de cuina de 58 cm de fons i 70 cm d'altura, amb nucli de tauler de partícules tipus P2 d'interior, per a ús en ambient sec, segons UNE-EN 312, de 16 mm d'espessor, xapa posterior de 6 mm d'espessor, amb recobriment melamínic acabat brillant amb paper decoratiu de color beige, impregnat amb resina melamínica i caires termoplàstics d'ABS. Inclús calaixos i baldes del mateix material que el cos, frontisses, potes regulables per a mobles baixos guies de calaixos i altres ferramentes de qualitat bàsica. (material) | 3.5 | 82.18 | 287.630 |
| mt32cue020ama | m | Cos per a mobles alts de cuina de 33 cm de fons i 70 cm d'altura, amb nucli de tauler de partícules tipus P2 d'interior, per a ús en ambient sec, segons UNE-EN 312, de 16 mm d'espessor, xapa posterior de 6 mm d'espessor, amb recobriment melamínic acabat brillant amb paper decoratiu de color beige, impregnat amb resina melamínica i caires termoplàstics d'ABS. Inclús baldes del mateix material que el cos, frontisses, ferramentes de penjar i altres ferramentes de qualitat bàsica. (material) | 3.5 | 83.22 | 291.270 |
| mt32mum120a | m | Front de fusta massissa per a mobles baixos de cuina de 70 cm d'altura, constituït per tauler enllistonat de fusta de pi, classe SWP/2 NS, per a ús en ambient humit, segons UNE-EN 13353, de 19 mm d'espessor, amb els caires vists, acabat amb vernís de poliuretà. Inclús agafadors, poms, sistemes d'obertura automàtica, i altres ferramentes de la sèrie bàsica. (material) | 3.5 | 440 | 1540.000 |
| mt32mum110a | m | Front de fusta massissa per a mobles alts de cuina de 70 cm d'altura, constituït per tauler enllistonat de fusta de pi, classe SWP/2 NS, per a ús en ambient humit, segons UNE-EN 13353, de 19 mm d'espessor, amb els caires vists, acabat amb vernís de poliuretà. Inclús p/p d'agafadors, poms, sistemes d'obertura automàtica, i altres ferramentes de la sèrie bàsica. (material) | 3.5 | 440 | 1540.000 |
| mt32mum121a | m | Sòcol de fusta massissa per a mobles baixos de cuina, constituït per tauler enllistonat de fusta de pi, classe SWP/2 NS, per a ús en ambient humit, segons UNE-EN 13353, de 19 mm d'espessor, amb els caires vists, acabat amb vernís de poliuretà. Inclús acabaments. (material) | 3.5 | 123.2 | 431.200 |
| mo017 | h | Oficial 1ª fuster. (mà d'obra) | 7.427 | 28.92 | 214.789 |
| mo058 | h | Ajudant fuster. (mà d'obra) | 7.427 | 25.48 | 189.240 |
| % | % | Costos directes complementaris | 2 % | 4494.129 | 89.883 |
|  |  | Costos directes |  |  | 4584.012 |

## Recursos

**mt32cue010aga** m Cos per a mobles baixos de cuina de 58 cm de fons i 70 cm d'altura
Dades tècniques: Cost energètic 1093.374 MJ; Emissió de CO2 20.356 kg
Residus:
- embalatge: re150101 Envasos de paper i cartró. (component de residu); rendiment 1.247 kg; Codi LER 15 01 01; Massa de l'element 1 kg; Volum 0.001333 m3
- embalatge: re170604 Materials d'aïllament diferents dels especificats en els codis 17 06 01 i 17 06 03. (component de residu); rendiment 0.027 kg; Codi LER 17 06 04; Massa de l'element 1 kg; Volum 0.001667 m3

**mt32cue020ama** m Cos per a mobles alts de cuina de 33 cm de fons i 70 cm d'altura
Dades tècniques: Cost energètic 752.356 MJ; Emissió de CO2 14.346 kg
Residus:
- embalatge: re150101 Envasos de paper i cartró; rendiment 1.248 kg
- embalatge: re170604 Materials d'aïllament diferents dels especificats en els codis 17 06 01 i 17 06 03; rendiment 0.027 kg

**mt32mum120a** m Front de fusta massissa per a mobles baixos de cuina de 70 cm d'altura
Dades tècniques: Cost energètic 282.412 MJ; Emissió de CO2 -4.547 kg
Residus:
- embalatge: re150101 Envasos de paper i cartró; rendiment 1.44 kg
- embalatge: re170604 Materials d'aïllament diferents dels especificats en els codis 17 06 01 i 17 06 03; rendiment 0.032 kg

**mt32mum110a** m Front de fusta massissa per a mobles alts de cuina de 70 cm d'altura
Dades tècniques: Cost energètic 282.412 MJ; Emissió de CO2 -4.547 kg
Residus:
- embalatge: re150101 Envasos de paper i cartró; rendiment 1.44 kg
- embalatge: re170604 Materials d'aïllament diferents dels especificats en els codis 17 06 01 i 17 06 03; rendiment 0.032 kg

**mt32mum121a** m Sòcol de fusta massissa per a mobles baixos de cuina
Dades tècniques: Cost energètic 62.303 MJ; Emissió de CO2 -0.105 kg
Residus:
- embalatge: re150101 Envasos de paper i cartró; rendiment 1.278 kg
- embalatge: re170604 Materials d'aïllament diferents dels especificats en els codis 17 06 01 i 17 06 03; rendiment 0.028 kg
