# Escala recta de fusta

- Propietat de l'arxiu: CYPE Ingenieros S.A.
- Format: FIEBDC-3/2016
- Programa: Generador de preus de la construcció. CYPE Ingenieros, S.A.
- Data: 13/06/2024
- Divisa: EUR
- Costos indirectes: 3 %
- IVA: 21 %

## S Senyalització i equipament

### SE Escales prefabricades

#### SER Rectes

**SER010** U Escala recta de fusta.
Escala recta, de fusta d'avet, amb barana de fusta, a banda i banda, per a salvar una altura entre plantes de fins a 283,5 cm, composta per 12 esglaons de 14,2 cm de petjada i 21,8 cm de contrapetjada, amb una amplada útil de 59,9 cm, fixada mecànicament a l'estructura.
Criteri de valoració econòmica: El preu no inclou el tractament superficial.
Inclou: Replanteig de la ubicació de l'escala. Muntatge i fixació de l'escala. Col·locació de les baranes. Neteja. Aplicació de tapaporus. Aplicació de la mà de fons. Envernissat.
Criteri d'amidament de projecte: Nombre d'unitats previstes, segons documentació gràfica de Projecte.
Criteri de mesura d'obra: Es mesurarà el nombre d'unitats realment executades segons especificacions de Projecte.

| Codi | Ut | Descripció | Rendiment | Preu | Import |
|---|---|---|---|---|---|
| mt44erm010bt | U | Escala recta, de fusta d'avet, amb barana de fusta, a banda i banda, per a salvar una altura entre plantes de fins a 283,5 cm, composta per 12 esglaons de 14,2 cm de petjada i 21,8 cm de contrapetjada, amb una amplada útil de 59,9 cm, per pintar o envernissar. Inclús elements de fixació. (material) | 1 | 216.66 | 216.660 |
| mo017 | h | Oficial 1ª fuster. (mà d'obra) | 5.994 | 28.92 | 173.346 |
| mo058 | h | Ajudant fuster. (mà d'obra) | 5.994 | 25.48 | 152.727 |
| % | % | Costos directes complementaris | 2 % | 542.733 | 10.855 |
|  |  | Costos directes |  |  | 553.588 |
