# Aixeteria termostàtica per a banyera

- Propietat de l'arxiu: CYPE Ingenieros S.A.
- Format: FIEBDC-3/2016
- Programa: Generador de preus de la construcció. CYPE Ingenieros, S.A.
- Data: 11/03/2024
- Divisa: EUR
- Costos indirectes: 3 %
- IVA: 21 %

## S Senyalització i equipament

### SG Aixeteries

#### SGB Per a banyeres

**SGB070** U Aixeteria termostàtica per a banyera.
Aixeteria termostàtica formada per aixeta mescladora termostàtica mural per a bany/dutxa, de 1/2", acabat cromat, amb comandament, cartutx compacte amb termoelement de cera, limitador de cabal, limitador de temperatura a 43°C amb topall de seguretat a 38°C, filtres, inversor, airejador i presa inferior de 1/2" per a flexo amb vàlvula antiretorn. Inclús ràcords excèntrics.
Criteri de valoració econòmica: El preu no inclou l'equip de dutxa.
Inclou: Col·locació. Connexionat i comprovació del seu correcte funcionament.
Criteri d'amidament de projecte: Nombre d'unitats previstes, segons documentació gràfica de Projecte.
Criteri de mesura d'obra: Es mesurarà el nombre d'unitats realment col·locades segons especificacions de Projecte.

| Codi | Ut | Descripció | Rendiment | Preu | Import |
|---|---|---|---|---|---|
| mt31gro275a | U | Aixeta mescladora termostàtica mural per a bany/dutxa, de 1/2", acabat cromat, amb comandament, cartutx compacte amb termoelement de cera, limitador de cabal, limitador de temperatura a 43°C amb topall de seguretat a 38°C, filtres, inversor, airejador i presa inferior de 1/2" per a flexo amb vàlvula antiretorn, inclús ràcords excèntrics. (material) | 1 | 310.86 | 310.860 |
| mt37www010 | U | Material auxiliar per a instal·lacions de lampisteria. (material) | 1 | 1.4 | 1.400 |
| mo008 | h | Oficial 1ª lampista. (mà d'obra) | 0.599 | 29.34 | 17.575 |
| % | % | Costos directes complementaris | 2 % | 329.835 | 6.597 |
|  |  | Costos directes |  |  | 336.432 |
