# Colze de dutxa amb presa per a flexo

- Propietat de l'arxiu: CYPE Ingenieros S.A.
- Format: FIEBDC-3/2016
- Programa: Generador de preus de la construcció. CYPE Ingenieros, S.A.
- Data: 11/03/2024
- Divisa: EUR
- Costos indirectes: 3 %
- IVA: 21 %

## S Senyalització i equipament

### SG Aixeteries

#### SGD Per a dutxes

**SGD083** U Colze de dutxa amb presa per a flexo.
Colze de dutxa amb presa de 1/2" per a flexo, acabat cromat, amb floró circular. Inclús elements de fixació.
Inclou: Col·locació. Comprovació del seu correcte funcionament.
Criteri d'amidament de projecte: Nombre d'unitats previstes, segons documentació gràfica de Projecte.
Criteri de mesura d'obra: Es mesurarà el nombre d'unitats realment col·locades segons especificacions de Projecte.

| Codi | Ut | Descripció | Rendiment | Preu | Import |
|---|---|---|---|---|---|
| mt31gro119a | U | Colze de dutxa amb presa de 1/2" per a flexo, acabat cromat, amb floró circular, inclús elements de fixació. (material) | 1 | 65.84 | 65.840 |
| mo008 | h | Oficial 1ª lampista. (mà d'obra) | 0.18 | 29.34 | 5.281 |
| % | % | Costos directes complementaris | 2 % | 71.121 | 1.422 |
|  |  | Costos directes |  |  | 72.543 |
