# Columna de dutxa amb temporitzador

- Propietat de l'arxiu: CYPE Ingenieros S.A.
- Format: FIEBDC-3/2016
- Programa: Generador de preus de la construcció. CYPE Ingenieros, S.A.
- Data: 11/03/2024
- Divisa: EUR
- Costos indirectes: 3 %
- IVA: 21 %

## S Senyalització i equipament

### SG Aixeteries

#### SGD Per a dutxes

**SGD100** U Columna de dutxa amb temporitzador.
Columna de dutxa amb temporitzador amb pulsació antibloqueig, amb funció antilegionel·la, de zamak, acabat cromat, amb temps de flux ajustable entre 20 i 35, cabal de 10 l/min, ruixador orientable amb presa d'alimentació vista mascle de 3/4" i regulador automàtic de cabal. Inclús aixeta de pas, filtre i elements de fixació.
Inclou: Col·locació. Connexionat i comprovació del seu correcte funcionament.
Criteri d'amidament de projecte: Nombre d'unitats previstes, segons documentació gràfica de Projecte.
Criteri de mesura d'obra: Es mesurarà el nombre d'unitats realment col·locades segons especificacions de Projecte.

| Codi | Ut | Descripció | Rendiment | Preu | Import |
|---|---|---|---|---|---|
| mt31gmp610a | U | Columna de dutxa amb temporitzador amb pulsació antibloqueig, amb funció antilegionel·la, de zamak, acabat cromat, amb temps de flux ajustable entre 20 i 35, cabal de 10 l/min, ruixador orientable amb presa d'alimentació vista mascle de 3/4" i regulador automàtic de cabal, per a col·locació en superfície; inclús aixeta de pas, filtre i elements de fixació. (material) | 1 | 287.7 | 287.700 |
| mt37www010 | U | Material auxiliar per a instal·lacions de lampisteria. (material) | 1 | 1.4 | 1.400 |
| mo008 | h | Oficial 1ª lampista. (mà d'obra) | 0.599 | 29.34 | 17.575 |
| % | % | Costos directes complementaris | 2 % | 306.675 | 6.134 |
|  |  | Costos directes |  |  | 312.809 |

## Recursos

**mt31gmp610a** U Columna de dutxa amb temporitzador amb pulsació antibloqueig
Dades tècniques: Cost energètic 112.782 MJ; Emissió de CO2 7.619 kg
Residus:
- embalatge: re150101 Envasos de paper i cartró. (component de residu); rendiment 0.086 kg; Codi LER 15 01 01; Massa de l'element 1 kg; Volum 0.001333 m3
