# Indicador lluminós

- Propietat de l'arxiu: CYPE Ingenieros S.A.
- Format: FIEBDC-3/2016
- Programa: Generador de preus de la construcció. CYPE Ingenieros, S.A.
- Data: 13/06/2024
- Divisa: EUR
- Costos indirectes: 3 %
- IVA: 21 %

## S Senyalització i equipament

### SI Indicadors, marcats, retolacions, ...

#### SIL Lluminosos

**SIL010** U Indicador lluminós.
Indicador lluminós per pisos i portals de 300x80x95 mm, sense retolar. Inclús elements de fixació.
Inclou: Replanteig. Fixació en parament mitjançant elements d'ancoratge. Col·locació de l'indicador lluminós. Connexió a la xarxa elèctrica.
Criteri d'amidament de projecte: Nombre d'unitats previstes, segons documentació gràfica de Projecte.
Criteri de mesura d'obra: Es mesurarà el nombre d'unitats realment col·locades segons especificacions de Projecte.

| Codi | Ut | Descripció | Rendiment | Preu | Import |
|---|---|---|---|---|---|
| mt45ruv010b | U | Indicador lluminós per pis, de 300x80x95 mm, sense retolar. Inclús elements de fixació. (material) | 1 | 30.51 | 30.510 |
| mo102 | h | Ajudant electricista. (mà d'obra) | 0.24 | 25.25 | 6.060 |
| % | % | Costos directes complementaris | 2 % | 36.570 | 0.731 |
|  |  | Costos directes |  |  | 37.301 |

## Recursos

**mt45ruv010b** U Indicador lluminós per pis, de 300x80x95 mm, sense retolar. Inclús elements de fixació
Dades tècniques: Cost energètic 0.018 MJ; Emissió de CO2 0.028 kg
Residus:
- embalatge: re150101 Envasos de paper i cartró. (component de residu); rendiment 0.033 kg; Codi LER 15 01 01; Massa de l'element 1 kg; Volum 0.001333 m3
