# Penjador per a bany. Fixació al perfil decoratiu

- Propietat de l'arxiu: CYPE Ingenieros S.A.
- Format: FIEBDC-3/2016
- Programa: Generador de preus de la construcció. CYPE Ingenieros, S.A.
- Data: 11/03/2024
- Divisa: EUR
- Costos indirectes: 3 %
- IVA: 21 %

## S Senyalització i equipament

### SM Banys

#### SMA Accessoris

**SMA051** U Penjador per a bany. Fixació al perfil decoratiu.
Penjador per a bany, doble, sobre suport de vidre color blanc crema. Fixació al perfil decoratiu.
Criteri de valoració econòmica: El preu no inclou el perfil decoratiu.
Inclou: Replanteig. Col·locació.
Criteri d'amidament de projecte: Nombre d'unitats previstes, segons documentació gràfica de Projecte.
Criteri de mesura d'obra: Es mesurarà el nombre d'unitats realment col·locades segons especificacions de Projecte.

| Codi | Ut | Descripció | Rendiment | Preu | Import |
|---|---|---|---|---|---|
| mt31sch090aa | U | Penjador per a bany, doble, sobre suport de vidre color blanc crema, per penjar del perfil decoratiu. (material) | 1 | 309.67 | 309.670 |
| mo107 | h | Ajudant lampista. (mà d'obra) | 0.12 | 25.25 | 3.030 |
| % | % | Costos directes complementaris | 2 % | 312.700 | 6.254 |
|  |  | Costos directes |  |  | 318.954 |
