# Assecador de mans

- Propietat de l'arxiu: CYPE Ingenieros S.A.
- Format: FIEBDC-3/2016
- Programa: Generador de preus de la construcció. CYPE Ingenieros, S.A.
- Data: 13/06/2024
- Divisa: EUR
- Costos indirectes: 3 %
- IVA: 21 %

## S Senyalització i equipament

### SM Banys

#### SMB Secadors de mans

**SMB010** U Assecador de mans.
Eixugamans elèctric, de 2200 W de potència calorífica, amb carcassa d'alumini, acabat amb pintura epoxi de color blanc, amb interruptor òptic per aproximació de les mans, de 330x175x220 mm. Inclús elements de fixació.
Inclou: Replanteig. Col·locació i fixació. Connexió a la xarxa elèctrica. Comprovació del seu correcte funcionament.
Criteri d'amidament de projecte: Nombre d'unitats previstes, segons documentació gràfica de Projecte.
Criteri de mesura d'obra: Es mesurarà el nombre d'unitats realment col·locades segons especificacions de Projecte.

| Codi | Ut | Descripció | Rendiment | Preu | Import |
|---|---|---|---|---|---|
| mt31abp121a | U | Eixugamans elèctric, de 2200 W de potència calorífica, amb carcassa d'alumini, acabat amb pintura epoxi de color blanc, amb interruptor òptic per aproximació de les mans, de 330x175x220 mm. (material) | 1 | 321.65 | 321.650 |
| mo107 | h | Ajudant lampista. (mà d'obra) | 0.3 | 25.25 | 7.575 |
| % | % | Costos directes complementaris | 2 % | 329.225 | 6.585 |
|  |  | Costos directes |  |  | 335.810 |
