# Assecador de mans amb aixeta incorporada

- Propietat de l'arxiu: CYPE Ingenieros S.A.
- Format: FIEBDC-3/2016
- Programa: Generador de preus de la construcció. CYPE Ingenieros, S.A.
- Data: 11/03/2024
- Divisa: EUR
- Costos indirectes: 3 %
- IVA: 21 %

## S Senyalització i equipament

### SM Banys

#### SMB Secadors de mans

**SMB020** U Assecador de mans amb aixeta incorporada.
Assecador de mans elèctric amb aixeta d'acer inoxidable, de coll curt, instal·lat sobre lavabo, amb filtre HEPA, alimentació monofàsica a 230 V, potència nominal 1600 W, carcassa del motor d'ABS, activació automàtica mitjançant infrarojos tant de la sortida de l'aigua com de la de l'aire, temps d'assecat de mans 12, velocitat de sortida de l'aire 690 km/h, flux d'aire 30 litres/segon, aixeta de 159 mm d'altura, 295 mm d'amplada i 281 mm de fons, motor de 262 mm d'altura, 141 mm d'amplada i 189 mm de fons, flux d'aigua 4 litres/minut, airejador, taxa de reducció bacteriana en el filtre d'aire del 99,9%, protecció IP35, pes 4,3 kg.
Inclou: Replanteig. Col·locació i fixació de l'assecador de mans. Instal·lació de la caixa del motor. Connexió del motor amb l'assecador de mans. Connexió del motor a la xarxa d'aigua premesclada. Connexió a la xarxa elèctrica. Comprovació del seu correcte funcionament.
Criteri d'amidament de projecte: Nombre d'unitats previstes, segons documentació gràfica de Projecte.
Criteri de mesura d'obra: Es mesurarà el nombre d'unitats realment col·locades segons especificacions de Projecte.

| Codi | Ut | Descripció | Rendiment | Preu | Import |
|---|---|---|---|---|---|
| mt31sdy030a | U | Assecador de mans elèctric amb aixeta d'acer inoxidable, de coll curt, instal·lat sobre lavabo, amb filtre HEPA, alimentació monofàsica a 230 V, potència nominal 1600 W, carcassa del motor de ABS, activació automàtica mitjançant infrarojos tant de la sortida de l'aigua com de la de l'aire, temps d'assecat de mans 12, velocitat de sortida de l'aire 690 km/h, flux d'aire 30 litres/segon, aixeta de 159 mm d'altura, 295 mm d'amplada i 281 mm de fons, motor de 262 mm d'altura, 141 mm d'amplada i 189 mm de fons, flux d'aigua 4 litres/minut, airejador, taxa de reducció bacteriana en el filtre d'aire del 99,9%, protecció IP35, pes 4,3 kg. (material) | 1 | 1909.64 | 1909.640 |
| mo107 | h | Ajudant lampista. (mà d'obra) | 0.48 | 25.25 | 12.120 |
| % | % | Costos directes complementaris | 2 % | 1921.760 | 38.435 |
|  |  | Costos directes |  |  | 1960.195 |

## Recursos

**mt31sdy030a** U Assecador de mans elèctric amb aixeta d'acer inoxidable
Dades tècniques: Cost energètic 353.085 MJ; Emissió de CO2 23.581 kg
Residus:
- embalatge: re150101 Envasos de paper i cartró. (component de residu); rendiment 0.086 kg; Codi LER 15 01 01; Massa de l'element 1 kg; Volum 0.001333 m3
