# Dossificador per a encastar de sabó líquid

- Propietat de l'arxiu: CYPE Ingenieros S.A.
- Format: FIEBDC-3/2016
- Programa: Generador de preus de la construcció. CYPE Ingenieros, S.A.
- Data: 11/03/2024
- Divisa: EUR
- Costos indirectes: 3 %
- IVA: 21 %

## S Senyalització i equipament

### SM Banys

#### SMD Dosificadors de sabó

**SMD020** U Dossificador per a encastar de sabó líquid.
Dosificador de sabó líquid, per a encastar, de llautó cromat i plàstics de resina acetàlica amb tub transparent de PVC, de 180x120 mm.
Inclou: Replanteig. Col·locació i fixació.
Criteri d'amidament de projecte: Nombre d'unitats previstes, segons documentació gràfica de Projecte.
Criteri de mesura d'obra: Es mesurarà el nombre d'unitats realment col·locades segons especificacions de Projecte.

| Codi | Ut | Descripció | Rendiment | Preu | Import |
|---|---|---|---|---|---|
| mt31abn010a | U | Dosificador de sabó líquid, per a encastar, de llautó cromat i plàstics de resina acetàlica amb tub transparent de PVC, de 180x120 mm. (material) | 1 | 71.57 | 71.570 |
| mo107 | h | Ajudant lampista. (mà d'obra) | 0.24 | 25.25 | 6.060 |
| % | % | Costos directes complementaris | 2 % | 77.630 | 1.553 |
|  |  | Costos directes |  |  | 79.183 |

## Recursos

**mt31abn010a** U Dosificador de sabó líquid
Dades tècniques: Cost energètic 65.422 MJ; Emissió de CO2 4.233 kg
Residus:
- embalatge: re150101 Envasos de paper i cartró. (component de residu); rendiment 0.072 kg; Codi LER 15 01 01; Massa de l'element 1 kg; Volum 0.001333 m3
