# Dutxa d'emergència

- Propietat de l'arxiu: CYPE Ingenieros S.A.
- Format: FIEBDC-3/2016
- Programa: Generador de preus de la construcció. CYPE Ingenieros, S.A.
- Data: 11/03/2024
- Divisa: EUR
- Costos indirectes: 3 %
- IVA: 21 %

## S Senyalització i equipament

### SM Banys

#### SMJ Rentaülls i dutxes d'emergència

**SMJ020** U Dutxa d'emergència.
Dutxa d'emergència de sostre, amb estructura de tub d'acer galvanitzat pintat amb epoxi i ruixador de polipropilè, accionada mitjançant tirant rígid amb empunyadura triangular, connexió per a l'entrada d'aigua de 1 1/4", cabal d'aigua 120 litres/minut, amb clau de tall. Fins i tot connexió a la xarxa d'aigua freda existent i fixació al suport. Totalment instal·lada, connexionada, provada i en funcionament.
Inclou: Replanteig i traçat en el parament suport de la situació de l'aparell. Col·locació, anivellació i fixació dels elements de suport. Anivellació, aplomat i col·locació de l'aparell. Connexió a la xarxa d'aigua freda.
Criteri d'amidament de projecte: Nombre d'unitats previstes, segons documentació gràfica de Projecte.
Criteri de mesura d'obra: Es mesurarà el nombre d'unitats realment col·locades segons especificacions de Projecte.

| Codi | Ut | Descripció | Rendiment | Preu | Import |
|---|---|---|---|---|---|
| mt30eme060a | U | Dutxa d'emergència de sostre, amb estructura de tub d'acer galvanitzat pintat amb epoxi i ruixador de polipropilè, accionada mitjançant tirant rígid amb empunyadura triangular, connexió per a l'entrada d'aigua de 1 1/4", cabal d'aigua 120 litres/minut. (material) | 1 | 216.45 | 216.450 |
| mt37sve010e | U | Vàlvula d'esfera de llautó niquelat per roscar de 1 1/4". (material) | 1 | 16.78 | 16.780 |
| mt30www010 | U | Material auxiliar per a instal·lació d'aparell sanitari. (material) | 1 | 1.7 | 1.700 |
| mo107 | h | Ajudant lampista. (mà d'obra) | 0.12 | 25.25 | 3.030 |
| % | % | Costos directes complementaris | 2 % | 237.960 | 4.759 |
|  |  | Costos directes |  |  | 242.719 |

## Recursos

**mt30eme060a** U Dutxa d'emergència de sostre
Dades tècniques: Cost energètic 101.871 MJ; Emissió de CO2 5.398 kg
Residus:
- embalatge: re150101 Envasos de paper i cartró. (component de residu); rendiment 0.072 kg; Codi LER 15 01 01; Massa de l'element 1 kg; Volum 0.001333 m3

**mt37sve010e** U Vàlvula d'esfera de llautó niquelat per roscar de 1 1/4"
Dades tècniques: Cost energètic 1282.649 MJ; Emissió de CO2 86.201 kg
Residus:
- embalatge: re150101 Envasos de paper i cartró; rendiment 0.072 kg
