# Conjunt de rentaülls i dutxa d'emergència

- Propietat de l'arxiu: CYPE Ingenieros S.A.
- Format: FIEBDC-3/2016
- Programa: Generador de preus de la construcció. CYPE Ingenieros, S.A.
- Data: 11/03/2024
- Divisa: EUR
- Costos indirectes: 3 %
- IVA: 21 %

## S Senyalització i equipament

### SM Banys

#### SMJ Rentaülls i dutxes d'emergència

**SMJ030** U Conjunt de rentaülls i dutxa d'emergència.
Conjunt de rentaülls i dutxa d'emergència, amb estructura de tub d'acer galvanitzat pintat amb epoxi, recollidor del rentaülls de polipropilè, amb vàlvula de pas d'accionament per palanca lateral, dutxa amb ruixador de polipropilè, accionada mitjançant tirant rígid amb empunyadura triangular, caputxons guardapols, connexions de llautó de 1 1/4" de diàmetre, tant per al subministrament com per l'evacuació, cabal d'aigua del rentaülls 14 litres/minut, cabal d'aigua de la dutxa 120 litres/minut, amb clau de tall i sifó corb. Fins i tot connexió a la xarxa d'aigua freda i a la xarxa d'evacuació existents i fixació al suport. Totalment instal·lat, connexionat, provat i en funcionament.
Inclou: Replanteig i traçat en el parament suport de la situació de l'aparell. Col·locació, anivellació i fixació dels elements de suport. Anivellació, aplomat i col·locació de l'aparell. Connexió a la xarxa d'aigua freda i a la xarxa d'evacuació.
Criteri d'amidament de projecte: Nombre d'unitats previstes, segons documentació gràfica de Projecte.
Criteri de mesura d'obra: Es mesurarà el nombre d'unitats realment col·locades segons especificacions de Projecte.

| Codi | Ut | Descripció | Rendiment | Preu | Import |
|---|---|---|---|---|---|
| mt30eme040a | U | Conjunt de rentaülls i dutxa d'emergència, amb estructura de tub d'acer galvanitzat pintat amb epoxi, recollidor del rentaülls de polipropilè, amb vàlvula de pas d'accionament per palanca lateral, dutxa amb ruixador de polipropilè, accionada mitjançant tirant rígid amb empunyadura triangular, caputxons guardapols, connexions de llautó de 1 1/4" de diàmetre, tant per al subministrament com per l'evacuació, cabal d'aigua del rentaülls 14 litres/minut, cabal d'aigua de la dutxa 120 litres/minut. (material) | 1 | 775.13 | 775.130 |
| mt36www005b | U | Acoblament a paret colzat amb plafó, de PVC, sèrie B, color blanc, per evacuació d'aigües residuals (a baixa i alta temperatura) en l'interior dels edificis, enllaç mixt de 1 1/4"x40 mm de diàmetre, segons UNE-EN 1329-1, amb vàlvula de desguàs. (material) | 1 | 10.95 | 10.950 |
| mt37sve010e | U | Vàlvula d'esfera de llautó niquelat per roscar de 1 1/4". (material) | 1 | 16.78 | 16.780 |
| mt30www010 | U | Material auxiliar per a instal·lació d'aparell sanitari. (material) | 1 | 1.7 | 1.700 |
| mo107 | h | Ajudant lampista. (mà d'obra) | 0.12 | 25.25 | 3.030 |
| % | % | Costos directes complementaris | 2 % | 807.590 | 16.152 |
|  |  | Costos directes |  |  | 823.742 |

## Recursos

**mt30eme040a** U Conjunt de rentaülls i dutxa d'emergència
Dades tècniques: Cost energètic 1305.186 MJ; Emissió de CO2 81.779 kg
Residus:
- embalatge: re150101 Envasos de paper i cartró. (component de residu); rendiment 1.245 kg; Codi LER 15 01 01; Massa de l'element 1 kg; Volum 0.001333 m3

**mt37sve010e** U Vàlvula d'esfera de llautó niquelat per roscar de 1 1/4"
Dades tècniques: Cost energètic 1282.649 MJ; Emissió de CO2 86.201 kg
Residus:
- embalatge: re150101 Envasos de paper i cartró; rendiment 0.072 kg
