# Font d'aigua refrigerada

- Propietat de l'arxiu: CYPE Ingenieros S.A.
- Format: FIEBDC-3/2016
- Programa: Generador de preus de la construcció. CYPE Ingenieros, S.A.
- Data: 11/03/2024
- Divisa: EUR
- Costos indirectes: 3 %
- IVA: 21 %

## S Senyalització i equipament

### SM Banys

#### SMK Fonts i sortidors d'aigua

**SMK020** U Font d'aigua refrigerada.
Font d'aigua freda, de terra, de 980x310x305 mm, cabal d'aigua 50 litres/h, temperatura de sortida de l'aigua 10°C, regulable per termòstat interior, amb carcassa d'acer inoxidable AISI 304, aixeta emplena gots i aixeta sortidor amb regulació de l'altura de raig, dipòsit de 2 litres de capacitat, diàmetre d'entrada d'aigua 3/8", desguàs de 22 mm de diàmetre, alimentació monofàsica a 230 V, potència total 190 kW, refrigerant R-134a, condensador amb ventilació forçada, amb clau de tall. Fins i tot connexió a la xarxa d'aigua freda i a la xarxa d'evacuació existents i connexió elèctrica. Totalment instal·lada, connexionada, provada i en funcionament.
Inclou: Replanteig de la situació de l'aparell. Col·locació de l'aparell. Connexió a la xarxa d'aigua freda i a la xarxa d'evacuació. Connexionat elèctric.
Criteri d'amidament de projecte: Nombre d'unitats previstes, segons documentació gràfica de Projecte.
Criteri de mesura d'obra: Es mesurarà el nombre d'unitats realment col·locades segons especificacions de Projecte.

| Codi | Ut | Descripció | Rendiment | Preu | Import |
|---|---|---|---|---|---|
| mt30fue020a | U | Font d'aigua freda, de terra, de 980x310x305 mm, cabal d'aigua 50 litres/h, temperatura de sortida de l'aigua 10°C, regulable per termòstat interior, amb carcassa d'acer inoxidable AISI 304, aixeta emplena gots i aixeta sortidor amb regulació de l'altura de raig, dipòsit de 2 litres de capacitat, diàmetre d'entrada d'aigua 3/8", desguàs de 22 mm de diàmetre, alimentació monofàsica a 230 V, potència total 190 kW, refrigerant R-134a, condensador amb ventilació forçada. (material) | 1 | 1667.25 | 1667.250 |
| mt37sve010a | U | Vàlvula d'esfera de llautó niquelat per roscar de 3/8". (material) | 1 | 4.17 | 4.170 |
| mt35aia010b | m | Tub corbable de PVC, corrugat, de color negre, de 20 mm de diàmetre nominal, per a canalització encastada en obra de fàbrica (parets i sostres). Resistència a la compressió 320 N, resistència a l'impacte 1 joule, temperatura de treball -5°C fins 60°C, amb grau de protecció IP545 segons UNE 20324, no propagador de la flama. Segons UNE-EN 61386-1 i UNE-EN 61386-22. (material) | 1.5 | 0.42 | 0.630 |
| mt35cun020a | m | Cable unipolar H07Z1-K (AS), sent la seva tensió assignada de 450/750 V, reacció al foc classe Cca-s1a,d1,a1 segons UNE-EN 50575, amb conductor multifilar de coure classe 5 (-K) de 1,5 mm² de secció, amb aïllament de compost termoplàstic a força de poliolefina lliure de halògens amb baixa emissió de fums i gasos corrosius (Z1). Segons UNE 211025. (material) | 4.5 | 0.41 | 1.845 |
| mo107 | h | Ajudant lampista. (mà d'obra) | 0.24 | 25.25 | 6.060 |
| mo102 | h | Ajudant electricista. (mà d'obra) | 0.12 | 25.25 | 3.030 |
| % | % | Costos directes complementaris | 2 % | 1682.985 | 33.660 |
|  |  | Costos directes |  |  | 1716.645 |

Residus:
- col·locació: mt35aia010b; factor de residu 0.0275
- col·locació: mt35cun020a; factor de residu 0.0165

## Recursos

**mt30fue020a** U Font d'aigua freda
Dades tècniques: Cost energètic 572.247 MJ; Emissió de CO2 85.270 kg
Residus:
- embalatge: re150101 Envasos de paper i cartró. (component de residu); rendiment 1.494 kg; Codi LER 15 01 01; Massa de l'element 1 kg; Volum 0.001333 m3

**mt37sve010a** U Vàlvula d'esfera de llautó niquelat per roscar de 3/8"
Dades tècniques: Cost energètic 298.729 MJ; Emissió de CO2 20.121 kg
Residus:
- embalatge: re150101 Envasos de paper i cartró; rendiment 0.072 kg

**mt35aia010b** m Tub corbable de PVC
Dades tècniques: Cost energètic 15.501 MJ; Emissió de CO2 0.770 kg; Codi LER 17 02 03; Massa de l'element 0.16 kg; Volum 0.000267 m3

**mt35cun020a** m Cable unipolar H07Z1-K (AS)
Dades tècniques: Cost energètic 2.663 MJ; Emissió de CO2 0.201 kg; Codi LER 17 04 11; Massa de l'element 0.02 kg; Volum 0.000013 m3
Residus:
- embalatge: re150101 Envasos de paper i cartró; rendiment 0.065 kg
