# Electrobomba submergible

- Propietat de l'arxiu: CYPE Ingenieros S.A.
- Format: FIEBDC-3/2016
- Programa: Generador de preus de la construcció. CYPE Ingenieros, S.A.
- Data: 11/03/2024
- Divisa: EUR
- Costos indirectes: 3 %
- IVA: 21 %

## U Urbanització interior de la parcel·la

### UA Clavegueram

#### UAB Bombes de buidar

**UAB005** U Electrobomba submergible.
Conjunt de dues bombes iguals, una d'elles de reserva, sent cadascuna d'elles una electrobomba submergible, per exhauriment d'aigües netes o lleugerament carregades, construïda en ferro colat, amb una potència de 1,1 kW, per a una altura màxima d'immersió de 20 m, temperatura màxima del líquid conduït 40°C, grandària màxima de passada de sòlids 6 mm, amb cos d'impulsió, impulsor, carcassa i tapa del motor de ferro colat GG25, eix del motor d'acer inoxidable AISI 420, tanca mecànica de carbur de silici/silici, motor asíncron de 2 pols, eficiència IE3, aïllament classe H, per a alimentació monofàsica a 230 V i 50 Hz de freqüència, protecció IP68, cable de connexió i quadre elèctric amb doble condensador i interruptor automàtic magnetotèrmic, kit de descens i ancoratge automàtic. Inclús accessoris, unions i peces especials per a la instal·lació de les electrobombes.
Inclou: Replanteig. Col·locació de les bombes. Col·locació i fixació de canonades i accessoris.
Criteri d'amidament de projecte: Nombre d'unitats previstes, segons documentació gràfica de Projecte.
Criteri de mesura d'obra: Es mesurarà el nombre d'unitats realment executades segons especificacions de Projecte.

| Codi | Ut | Descripció | Rendiment | Preu | Import |
|---|---|---|---|---|---|
| mt36bse150aaa | U | Electrobomba submergible, per exhauriment d'aigües netes o lleugerament carregades, construïda en ferro colat, amb una potència de 1,1 kW, per a una altura màxima d'immersió de 20 m, temperatura màxima del líquid conduït 40°C, grandària màxima de passada de sòlids 6 mm, amb cos d'impulsió, impulsor, carcassa i tapa del motor de ferro colat GG25, eix del motor d'acer inoxidable AISI 420, tanca mecànica de carbur de silici/silici, motor asíncron de 2 pols, eficiència IE3, aïllament classe H, per a alimentació monofàsica a 230 V i 50 Hz de freqüència, protecció IP68, cable de connexió i quadre elèctric amb doble condensador i interruptor automàtic magnetotèrmic. (material) | 2 | 1560 | 3120.000 |
| mt36bse007a | U | Kit de descens i ancoratge automàtic per a electrobomba submergible, de ferro colat. (material) | 2 | 293.48 | 586.960 |
| mt36bse006a | U | Regulador de nivell per a aigües netes, amb cable de 3 m. (material) | 2 | 22.31 | 44.620 |
| mt36bom020 | U | Accessoris per a instal·lació de bomba submergible portàtil, per exhauriment d'aigües, instal·lada en pericó soterrat i connexió a la xarxa d'evacuació. (material) | 2 | 22.45 | 44.900 |
| mt36bom060a | U | Instal·lació de bomba submergible portàtil, per exhauriment d'aigües, en pericó soterrat i connexió a la xarxa elèctrica. (material) | 2 | 15 | 30.000 |
| mo008 | h | Oficial 1ª lampista. (mà d'obra) | 1.918 | 29.34 | 56.274 |
| mo107 | h | Ajudant lampista. (mà d'obra) | 1.918 | 25.25 | 48.430 |
| mo003 | h | Oficial 1ª electricista. (mà d'obra) | 3.213 | 29.34 | 94.269 |
| % | % | Costos directes complementaris | 2 % | 4025.453 | 80.509 |
|  |  | Costos directes |  |  | 4105.962 |

## Recursos

**mt36bse150aaa** U Electrobomba submergible
Dades tècniques: Cost energètic 1042.373 MJ; Emissió de CO2 71.889 kg
Residus:
- embalatge: re150101 Envasos de paper i cartró. (component de residu); rendiment 1.604 kg; Codi LER 15 01 01; Massa de l'element 1 kg; Volum 0.001333 m3
