# Base elàstica geodrenant per a gespa sintètica

- Propietat de l'arxiu: CYPE Ingenieros S.A.
- Format: FIEBDC-3/2016
- Programa: Generador de preus de la construcció. CYPE Ingenieros, S.A.
- Data: 11/03/2024
- Divisa: EUR
- Costos indirectes: 3 %
- IVA: 21 %

## U Urbanització interior de la parcel·la

### UD Pistes esportives

#### UDB Paviments de gespa sintètica

**UDB020** m² Base elàstica geodrenant per a gespa sintètica.
Base elàstica geodrenant, composta de geomembrana per a drenatge, de 7 mm d'espessor, formada per dues làmines geotèxtils de filtració i ànima drenant de monofilaments de polipropilè extrudit d'alta resistència, col·locada sobre làmina impermeabilitzant de polietilè, disposada directament sobre la superfície base de sorra fina compactada.
Criteri de valoració econòmica: El preu no inclou la superfície base.
Inclou: Replanteig. Col·locació de la capa separadora impermeable. Col·locació de la capa de drenatge. Realització de lliuraments al sistema de recollida d'aigües.
Criteri d'amidament de projecte: Superfície mesurada segons documentació gràfica de Projecte.
Criteri de mesura d'obra: Es mesurarà la superfície realment executada segons especificacions de Projecte.

| Codi | Ut | Descripció | Rendiment | Preu | Import |
|---|---|---|---|---|---|
| mt15rev060a | m² | Làmina impermeabilitzant de polietilè. (material) | 1.05 | 0.98 | 1.029 |
| mt15rev030a | m² | Geomembrana per a drenatge, de 7 mm d'espessor, formada per dues làmines geotèxtils de filtració i ànima drenant de monofilaments de polipropilè extrudit d'alta resistència, subministrada en rotllos de 3,8 m d'amplada i 70 m de longitud. (material) | 1.05 | 16.97 | 17.819 |
| mo041 | h | Oficial 1ª construcció d'obra civil. (mà d'obra) | 0.018 | 28.42 | 0.512 |
| mo087 | h | Ajudant construcció d'obra civil. (mà d'obra) | 0.018 | 25.28 | 0.455 |
| % | % | Costos directes complementaris | 2 % | 19.815 | 0.396 |
|  |  | Costos directes |  |  | 20.211 |

Residus:
- col·locació: mt15rev060a Làmina impermeabilitzant de polietilè; factor de residu 0.06
- col·locació: mt15rev030a; factor de residu 0.035

## Recursos

**mt15rev060a** m² Làmina impermeabilitzant de polietilè
Dades tècniques: Cost energètic 50.289 MJ; Emissió de CO2 1.816 kg; Codi LER 17 06 04; Massa de l'element 0.35 kg; Volum 0.000583 m3
Residus:
- embalatge: re170203 Plàstic. (component de residu); rendiment 0.024 kg; Codi LER 17 02 03; Massa de l'element 1 kg; Volum 0.001667 m3

**mt15rev030a** m² Geomembrana per a drenatge
Dades tècniques: Cost energètic 70.722 MJ; Emissió de CO2 3.511 kg; Codi LER 17 02 03; Massa de l'element 0.66 kg; Volum 0.0011 m3
Residus:
- embalatge: re170203 Plàstic; rendiment 0.07 kg
